# CHAU - Chausseestraße 7, 10115 Berlin
Angebotsaufforderung (GAEB DA XML 3.3, DA83)
Projekt: CHAU
Währung: EUR
Vergabeart: Freihändige Vergabe
Abgabeort: Covivio Immobilien GmbH Lietzenburger Str. 90 10719 Berlin F
Ausführungsbeginn: 01.03.2027
Ausführungsende: 17.12.2027
Sicherheit Vertragserfüllung %: 0,00
Sicherheit Gewährleistung %: 0,00
Auftraggeber: Covivio Wohnen GmbH, c/o Covivio Immobilien GmbH, Lietzenburger Str. 90, 10719 Berlin
Ausführungsort: CHAU, Chausseestraße 7, 10115 Berlin
Erstellt mit: 5 260924, NOVA AVA, 30.09.2026

## ALLGEMEINE PROJEKTBESCHREIBUNG CHAU
Grundstück:
Chausseestraße 7, 10115 Berlin

Projekt Kürzel: CHAU

Dachgeschoss-Ausbau

Die Bebauung Chausseestraße 7 besteht aus Vorderhaus in Blockrandbebauung, Seitenflügel und Hinterhaus, mit zwei Höfen. Der erste Hinterhof ist unterkellert und besitz eine Kappendecke, die von ihrer Tragfähigkeit eingeschränkt ist.
Das gesamte Dachgeschoss soll ausgebaut werden.

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
Das 5-geschossige Gebäude ist in Ziegelbauweise mit holzbalkendecken in den Obergeschossen und einer massiven Decke über dem Kellergeschoss errichtet. Die Flachdächer besitzen eine Bedachung aus Bitumendichtbahn. Das Gebäude und der Innenhof sind unterkellert, die Fassaden sind verputzt.

Das vorhandene Dach wird komplett abgetragen, wobei das neugeplante Dach die Dachneigung, die Trauf- und die Firsthöhe des Bestanddaches beibehält. Das neue Dach erhält eine extensive Begrünung

Kennzahlen:
Wohneinheiten Bestand  = 29 WE
Wohneinheiten Neu = 2 WE
Treppenhäuser = 3 Stück

Sonstiges:
Als Vorbereitung des Ausbaues ist eine Schwammsanierung und eine Balkenverstärkung erforderlich.

## ZUSÄTZLICHE TECHNISCHE VORBEMERKUNGEN
01  Allgemeines
Anschlüsse für Wasser und Energie werden durch den AG in erforderlichem Maß auf dem Baufeld zur Verfügung gestellt. Die Kosten hierfür werden über einen in der Auftragsverhandlung festzulegenden Prozentsatz von der Schlussrechnungssumme in Abzug gebracht. Die Verteilung der Medien vom Übergabepunkt (z. B. Baustromverteiler des AG) bis zum Arbeitsplatz ist Sache des AN.

WC-Einrichtungen werden zur Verfügung gestellt, Abrechnung analog obigem Absatz. Tagesunterkünfte und Magazincontainer können durch den AG gegen eine im Verhandlungsgespräch noch zu vereinbarende Monatspauschale zur Verfügung gestellt werden.

Für vom AN selbst vorgesehene Lagerflächen u. ä. besteht generelle Abstimmungspflicht mit dem AG. Der AN kann ggf. aus Platzgründen keine eigenen Tagesunterkünfte, Magazincontainer, etc. aufstellen. Parkmöglichkeiten stehen auf dem Baufeld nur begrenzt zur Verfügung.

Durch die örtliche Bauleitung werden eine Baustellenordnung und der SiGe-Plan an den AN übergeben.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind ggf. mit einer entsprechenden Begründung in einem Zusatzangebot einzureichen.

07 Verwendbarkeitsnachweis
Sämtliche zur Verwendung kommende Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

10 Dokumentation
Die Zusammenstellung und Übergabe der vollständigen Dokumentationsunterlagen für alle im Leistungsverzeichnis enthaltenen Leistungen umfasst:

- Fertigstellungsanzeige / Abnahmebegehren (auch bei Mängelbeseitigung)
- Abnahmeprotokoll
- Fachbauleiter- bzw. Errichtererklärung
- Kontaktdaten für Service und Wartung
- Prüfzeugnisse und Übereinstimmungserklärungen (ggf. nach Vorgabe des Brandschutzprüfers)
- Pflege- und Wartungsanleitungen
- Technische Unterlagen: Herstellerdokumentationen, Detailblätter, Stück- und Lieferantenlisten
-  Baustellenmaterialliste inkl. verwendeter Materialien und Farbnummern

Die Unterlagen sind geordnet in einem Ordner mit Registerblättern und Inhaltsverzeichnis, einseitig bedruckt, dreifach in stabilen, beschrifteten Ordnern sowie zusätzlich auf Datenträger mit Anschreiben dem Auftraggeber vor Abnahme bzw. Schlussrechnung zu übergeben.

## ALLGEMEINE TECHNISCHE VORBEMERKUNGEN - TROCKENBAUARBEITEN
Der sachliche Geltungsbereich ergibt sich ebenso wie die technische Ausführung aus den ATV:
DIN 18 340 Trockenbauarbeiten sowie den anerkannten Regel der Technik.

Ergänzend sind u.a. folgende ATV / DIN zu berücksichtigen und anzuwenden:
DIN 18202, SIA 414/10 erhöhte Ebenheitstoleranzen
ATV DIN 18 299  Allgemeine Regelungen für Bauarbeiten jeder Art
DIN 4108 Wärmeschutz im Hochbau
DIN 4109  Schallschutz im Hochbau
DIN EN 14190 Gipsplatten-Produkte aus der Weiterverarbeitung
DIN EN 14195 Metall-Unterkonstruktionsbauteile für Gipsplatten-Systeme

Merkblatt 3
Putzoberflächen im Innenbereich: Qualitätsstufen
Herausgeber: Bundesverband der Gipsindustrie e.V., Industriegruppe Baugipse
BG Bau Fachinfo Gefahrstoffe
Umgang mit Mineralwolle-Dämmstoffen: Handlungsanleitung
IVD-Merkblatt Nr. 16:
Anschlussfugen im Trockenbau
Herausgeber: Industrieverband Dichtstoffe e.V. (IVD)
Merkblatt Nr. 1
Baustellenbedingungen für Trockenbauarbeiten mit Gipsplatten-Systemen
Herausgeber: Bundesverband der Gipsindustrie e.V., Industriegruppe Gipsplatten
Merkblatt Nr. 2
Verspachtelungen von Gipsplatten - Oberflächengüten Q1-Q4
Herausgeber: Bundesverband der Gipsindustrie e.V., Industriegruppe Gipsplatten
Merkblatt Nr. 2.1
Verspachtelung von Gipsfaserplatten - Oberflächengüten Q1-Q4
Herausgeber: Bundesverband der Gipsindustrie e.V., Industriegruppe Gipsplatten
Merkblatt Nr. 3
Fugen und Anschlüsse bei Gipsplatten- und Gipsfaserplattenkonstruktionen
Herausgeber: Bundesverband der Gipsindustrie e.V., Industriegruppe Gipsplatten
Merkblatt Nr. 5
Bäder, Feucht- und Nassräume im Holz- und Trockenbau; Innenraumabdichtung nach DIN 18534
Herausgeber: Bundesverband der Gipsindustrie e.V., Industriegruppe Gipsplatten
Merkblatt Nr. 6
Vorbehandlung von Trockenbauflächen aus Gipsplatten zur weitergehenden Oberflächenbeschichtung bzw. -bekleidung
Herausgeber: Bundesverband der Gipsindustrie e.V., Industriegruppe Gipsplatten

RAL-GZ 531
Trockenbau - Gütesicherung
Herausgeber: RAL Deutsches Institut für Gütesicherung und Kennzeichnung e.V.

Weiterhin gelten sämtliche europäischen und nationalen Vorschriften, Merkblätter, Stoff- und Prüfnormen usw. jeweils in ihrer aktuellen Fassung sowie die Herstellerverarbeitungsangaben, Zulassungen und Empfehlungen der jeweiligen Fachverbände.

## ALLGEMEINE TECHNISCHE VORBEMERKUNGEN - ESTRICHARBEITEN
Der sachliche Geltungsbereich ergibt sich ebenso wie die technische Ausführung aus den ATV:
DIN 18 353 Estricharbeiten sowie den anerkannten Regeln der Technik.

Ergänzend sind u.a. folgende ATV / DIN zu berücksichtigen:
DIN 18 299 Allgemeine Regelungen für Bauarbeiten jeder Art
DIN 18 336 Abdichtungsarbeiten
DIN 4108 Wärmeschutz und Energie- Einsparung in Gebäuden
DIN 4109 Schallschutz im Hochbau
DIN 18 560 Estriche im Bauwesen - alle Teile
DIN EN 826 Wärmedämmstoffe für das Bauwesen; Bestimmung des Verhaltens bei Druckbeanspruchung
DIN EN 1264-4 Raumflächenintegrierte Heiz- und Kühlsysteme mit Wasserdurchströmung - Teil 4: Installation
DIN EN 13 501 Klassifizierung von Bauprodukten und Bauarten zu ihrem Brandverhalten
DIN EN 13 318 Estrichmörtel und Estriche
DIN EN 13 813 Estrichmörtel, Estrichmassen und Estriche

BEB-Arbeits- und Hinweisblätter des Bundesverbandes Estrich und Belag e.V.

Merkblatt
Schnittstellenkoordination bei beheizten Fußbodenkonstruktionen
Bundesverband Flächenheizungen e.V. in Zusammenarbeit mit dem Fachverband Deutsches Fliesengewerbe im ZDB

Weiterhin gelten sämtliche europäischen und nationalen Vorschriften, Merkblätter, Stoff- und Prüfnormen usw. jeweils in ihrer aktuellen Fassung sowie die Herstellerverarbeitungsangaben, Zulassungen und Empfehlungen der jeweiligen Fachverbände.

## ALLGEMEINE TECHNISCHE VORBEMERKUNGEN FLIESEN
Der sachliche Geltungsbereich ergibt sich ebenso wie die technische Ausführung aus den ATV
DIN 18 352 Fliesen- und Plattenarbeiten und den anerkannten Regeln der Technik.

Ergänzend sind u.a. folgende ATV/ DIN zu berücksichtigen:
DIN 18 202 Toleranzen im Hochbau
DIN 18 299  Allgemeine Regelungen für Bauarbeiten jeder Art
DIN 18 331  Betonarbeiten
DIN 18 330  Mauerarbeiten
DIN 18 336 Abdichtungsarbeiten
DIN 18 340  Trockenbauarbeiten
DIN 18 350  Putz- und Stuckarbeiten
DIN 18 353  Estricharbeiten
DIN 18 534 Abdichtung von Innenräumen

Merkblätter Fachverband Deutsches Fliesengewerbe im ZDB

BVF Fachinformation Flächenheizung
Sammlung der BVF-Richtlinien, Herausgeber Bundesverband Flächenheizungen und Flächenkühlungen e.V.

Weiterhin gelten sämtliche europäischen und nationalen Vorschriften, Merkblätter, Stoff- und Prüfnormen usw. jeweils in ihrer aktuellen Fassung sowie die Herstellerverarbeitungsangaben, Zulassungen und Empfehlungen der jeweiligen Fachverbände.

## ALLGEMEINE TECHNISCHE VORBEMERKUNGEN - TISCHLER INNENTÜREN
Der sachliche Geltungsbereich ergibt sich ebenso wie die technische Ausführung aus ATV:
DIN 18 355 Tischlerarbeiten und den anerkannten Regeln der Technik.

Ergänzend sind u.a. folgende ATV / DIN zu berücksichtigen:
ATV DIN 18 299  Allgemeine Regelungen für Bauarbeiten jeder Art
ATV DIN 18357  Beschlagarbeiten
ATV DIN 18361  Verglasungsarbeiten
ATV DIN 18363  Maler- und Lackierarbeiten- Beschichtungen
DIN EN 942  Holz in Tischlerarbeiten - Allgemeine Anforderungen
DIN 68 800  Holzschutz
DIN 4109 Schallschutz im Hochbau
DIN 18 101 Türen; Türen für den Wohnungsbau; Türblattgrößen, Bandsitz und Schlosssitz; Gegenseitige Abhängigkeit der Maße
DIN 18 111 Türzargen-Stahlzargen
DIN 18 251 Schlösser - Einsteckschlösser und Mehrfachverriegelungen - Begriffe und Maße
DIN 18 255 Baubeschläge- Türdrücker, Türschilder und Türrosetten
DIN 18 257 Baubeschläge- Schutzbeschläge - Begriffe, Maße, Anforderungen, Kennzeichnungen RAL-RG 607/8
Tür- und Sicherheitstürbänder - Gütesicherung
VdS_Richtlinien 2113, 2156, 2201, 2225
Türschilder, Schließzylinder, Zylinderschlösser, Schließbleche
Herausgeber: VdS Schadenverhütung, Köln

Weiterhin gelten sämtliche europäischen und nationalen Vorschriften, Merkblätter, Stoff- und Prüfnormen usw. jeweils in ihrer aktuellen Fassung sowie die Herstellerverarbeitungsangaben, Zulassungen und Empfehlungen der jeweiligen Fachverbände.

## ALLGEMEINE TECHNISCHE VORBEMERKUNGEN MALERARBEITEN
Der sachliche Geltungsbereich ergibt sich ebenso wie die technische Ausführung aus den ATV:
DIN 18 363 Maler- und Lackiererarbeiten- Beschichtungen
DIN 18 364 Korrosionsschutzarbeiten an Stahlbauten
DIN 18 366 Tapezierarbeiten
sowie den anerkannten Regeln der Technik.

Ergänzend sind u.a. folgende ATV / DIN zu berücksichtigen:
ATV DIN 18 299  Allgemeine Regelungen für Bauarbeiten jeder Art

DIN EN 13 300 Beschichtungsstoffe- Wasserhaltige Beschichtungsstoffe und Beschichtungssysteme für Wände und  Decken im Innenbereich - Einleitung

BFS Merkblatt 8
Innenbeschichtungen, Tapezier- und Klebearbeiten auf Betonflächen
Herausgeber: Bundesausschuss Farbe und Sachwertschutz (BFS)

BFS Merkblatt 12
Oberflächenbehandlung von Gipsplatten (Gipskartonplatten) und Gipsfaserplatten
Herausgeber: Bundesausschuss Farbe und Sachwertschutz (BFS)

Weiterhin gelten sämtliche europäischen und nationalen Vorschriften, Merkblätter, Stoff- und Prüfnormen usw. jeweils in ihrer aktuellen Fassung sowie die Herstellerverarbeitungsangaben, Zulassungen und Empfehlungen der jeweiligen Fachverbände.

## ALLGEMEINE TECHNISCHE VORBEMERKUNGEN - BODENBELAGSARBEITEN
Der sachliche Geltungsbereich ergibt sich ebenso wie die technische Ausführung aus ATV:
DIN 18 365 Bodenbelagsarbeiten und den anerkannten Regeln der Technik.

Ergänzend sind folgende ATV / DIN zu berücksichtigen:
ATV DIN 18 299 Allgemeine Regelungen für Bauarbeiten jeder Art
DIN 4102 Brandverhalten von Baustoffen und Bauteilen
DIN 4109 Schallschutz im Hochbau
DIN EN13488 Holzfußböden - Mosaikparkettelemente
DIN EN 1815  Elastische und Laminat-Bodenbeläge – Beurteilung des elektrostatischen Verhaltens
DIN EN 12529 Räder und Rollen – Möbelrollen – Rollen für Drehstühle – Anforderungen
DIN EN 13501-1 Klassifizierung von Bauprodukten und Bauarten zu ihrem Brandverhalten – Teil 1: Klassifizierung mit den Ergebnissen aus den Prüfungen zum Brandverhalten von Bauprodukten
DIN EN 16165 Bestimmung der Rutschhemmung von Fußböden – Ermittlungsverfahren
DIN EN ISO 22637  Klebstoffe – Prüfung von Klebstoffen für Bodenbeläge – Bestimmung des elektrischen Widerstandes von Klebstoff-Filmen und Verbunden
BEB-Hinweisblatt 8.3 Arbeitsanweisung CM-Messung; Herausgeber: Bundesverband Estrich und Belag e.V.

Weiterhin gelten sämtliche europäischen und nationalen Vorschriften, Merkblätter, Stoff- und Prüfnormen usw. jeweils in ihrer aktuellen Fassung. Als vereinbart gelten weiterhin die Herstellerverarbeitungsangaben, Zulassungen und Empfehlungen der jeweiligen Fachverbände.

## 3116 GU-Innenausbau
Datum: 04.05.2026

### Titel 1 3241 - Trockenbauarbeiten

#### Abschnitt 1.1 Innenwände und Vorsatzschalen

**1.1.10 GKB einlagig auf OSB, Q3, IW02**
Beplankung herstellen auf Innenwand als Holzrahmenbauwand.

Wandaufbau bauseits:
- Konstruktionsholz, Rechteck 120/60mm als Tragkonstruktion
- Ausfachung Holzständerwerk mit 120mm Mineralwolle
- beidseitige Beplankung mit 18mm OSB/3 - Platte auf
Holzständerwerk

herzustellen ist:
- beidseitige Beplankung mit 12,5mm Gipskartonplatte auf
OSB/3-Platte

Wandstärke gesamt: 181mm
Höhe: ca. 2,60m

Abrechnung einfache Ansicht

Sämtliche Oberflächen malerfertig gespachtelt und
geschliffen in Q3.

siehe auch:
- Architektengrundrisse 5. OG
- Schnitt 3-3 (0013)
Detail:  ...0056 und 0057; hier IW02

Einbauort:
- 2 x Seitenflügel WE 1 und
- 2 x Seitenflügel WE 2
Menge: 94,000 m2

*Hinweis: Hinweistext zur Ausführung von Trockenbauwänden*
Hinweistext zur Ausführung von TrockenbauwändenWichtiger Hinweis zur Bauausführung (3-Stufen-Rhythmus):
Der Aufbau aller ausgeschriebenen Trockenbauwände hat zwingend in drei separaten und zeitlich voneinander getrennten Arbeitsschritten zu erfolgen. Die Abrechnung der Leistungen erfolgt nach Baufortschritt der jeweiligen Phase. Der Auftragnehmer hat die Arbeitsgänge wie folgt zu koordinieren und auszuführen:
- Schritt 1: Einseitiges Stellen und Beplanken
  Montage des Ständerwerks (Unterkonstruktion), Einbau von eventuellen Wand- oder Türverstärkungen sowie das vollständige Schließen und Beplanken der ersten Wandseite. Nach Fertigstellung dieses Schrittes ist den nachfolgenden Gewerken (insb. Technische Gebäudeausrüstung / Elektro- und Sanitärinstallation) die Montage ihrer Leitungen und Einbauten im Wandhohlraum zu ermöglichen.
- Schritt 2: Dämmung und beidseitiges Schließen
  Nach dokumentierter Freigabe der Installationsarbeiten im Wandinneren durch die Bauleitung erfolgt der Einbau der geforderten Dämmstoffe sowie das vollständige Schließen der zweiten Wandseite (Gegenbeplankung).
- Schritt 3: Verspachtelung und Oberflächenfinish
  Abschließendes Vollspachteln aller Fugen, Anschlüsse und Befestigungspunkte gemäß den in den Positionen geforderten Qualitätsstufen (z. B. Q2, Q3 oder Q4 nach AbV-Richtlinien) inkl. Trocknungszeiten, Kantenschutz und Schleifarbeiten als Vorbereitung für die malerseitige Endbeschichtung.
Die Koordination mit den Installationsgewerken ist in die Einheitspreise einzukalkulieren. Unterbrechungen zwischen den Arbeitsschritten berechtigen nicht zur Geltendmachung von Stillstands- oder Behinderungskosten.

**1.1.20 Trockenbauwand, 1xCW125, D=175mm**
Trockenbauwand gemäß Architektenplanung herstellen und
malerfertig spachteln und schleifen.

Toleranz nach DIN 18202 mit erhöhter Anforderung
nach Tabelle 3, Zeile 7.

Einbau zwischen OK Rohboden und UK Rohdecke.
UK:  CW-Profil 125
Beplankung:  beidseitig 2 x 12,5mm GKB
Ausfachung:  Mineralwolle
Wandstärke:  175mm
Oberfläche:  Q3

Detail:  0056, 0057, hier IW03a
Menge: 20,000 m2

**1.1.30 Trockenbauwand, 1xCW100, D=150mm**
Trockenbauwand gemäß Architektenplanung herstellen und
malerfertig spachteln und schleifen.

Toleranz nach DIN 18202 mit erhöhter Anforderung
nach Tabelle 3, Zeile 7.

Einbau zwischen OK Rohboden und UK Rohdecke.
UK:  CW-Profil 100
Beplankung:  beidseitig 2 x 12,5mm GKB
Ausfachung:  Mineralwolle
Wandstärke:  150mm
Oberfläche:  Q3

Detail:  0056, 0057, hier IW03a
Menge: 45,000 m2

**1.1.40 Trockenbauwand, 1xCW75, D=125mm**
Trockenbauwand gemäß Architektenplanung herstellen und
malerfertig spachteln und schleifen.

Toleranz nach DIN 18202 mit erhöhter Anforderung
nach Tabelle 3, Zeile 7.

Einbau zwischen OK Rohboden und UK Rohdecke.
UK:  CW-Profil 75
Beplankung:  beidseitig 2 x 12,5mm GKB
Ausfachung:  Mineralwolle
Wandstärke:  125mm
Oberfläche:  Q3

Detail:  0056, 0057, hier IW03a
Menge: 130,000 m2

**1.1.50 Trockenbauwand, 1xCW75, D=100mm**
Trockenbauwand gemäß Architektenplanung herstellen und
malerfertig spachteln und schleifen.

Toleranz nach DIN 18202 mit erhöhter Anforderung
nach Tabelle 3, Zeile 7.

Einbau zwischen OK Rohboden und UK Rohdecke.
UK:  CW-Profil 75
Beplankung:  beidseitig 1 x 12,5mm GKB
Ausfachung:  Mineralwolle
Wandstärke:  100mm
Oberfläche:  Q3

Detail:  0056, 0057, hier IW03a
Menge: 5,000 m2

**1.1.60 Trockenbauwand, 1xCW50, D=75mm**
Trockenbauwand gemäß Architektenplanung herstellen und
malerfertig spachteln und schleifen.

Toleranz nach DIN 18202 mit erhöhter Anforderung
nach Tabelle 3, Zeile 7.

Einbau zwischen OK Rohboden und UK Rohdecke.
UK:  CW-Profil 50
Beplankung:  beidseitig 1 x 12,5mm GKB
Ausfachung:  Mineralwolle
Wandstärke:  75mm
Oberfläche:  Q3

Detail:  0056, 0057, hier IW03a
Menge: 15,000 m2

**1.1.70 Schornsteinverkleidung IW04, Variante 1**
*** Bedarfsposition ohne GB
Schornsteinverkleidung IW04 gemäß Architektenplanung herstellen und
malerfertig spachteln und schleifen.

Toleranz nach DIN 18202 mit erhöhter Anforderung
nach Tabelle 3, Zeile 7.

Einbau zwischen OK Rohboden und UK Rohdecke.

Ausführung:
- ca. 50mm starke Multipor Mineraldämmplatte liefern und an
Bestandsschornsteinen anbringen
- Oberfläche vollflächig spachteln und schleifen
- Oberfläche Q3

Detail:  0056, hier IW04 - Variante 1
Menge: 100,000 m2

**1.1.80 Schornsteinverkleidung IW04, Variante 2**
*** Bedarfsposition ohne GB
Schornsteinverkleidung IW04 gemäß Architektenplanung herstellen
und malerfertig spachteln und schleifen.

Toleranz nach DIN 18202 mit erhöhter Anforderung
nach Tabelle 3, Zeile 7.

Einbau zwischen OK Rohboden und UK Rohdecke.

Ausführung:
- ca. 50mm starke Multipor Mineraldämmplatte liefern und an
Bestandsschornsteinen anbringen
- doppellagige Beplankung der angrenzenden Trockenbauwand
auf Multipor-Dämmplatte bündig mit Wandverlauf weiterlaufen
lassen
- Oberfläche vollflächig spachteln und schleifen
- Oberfläche Q3

Detail:  0056, hier IW04 - Variante 2
Menge: 20,000 m2

**1.1.90 Schornsteinverkleidung IW04, Variante 3**
*** Bedarfsposition ohne GB
Schornsteinverkleidung IW04 gemäß Architektenplanung herstellen
und malerfertig spachteln und schleifen.

Toleranz nach DIN 18202 mit erhöhter Anforderung
nach Tabelle 3, Zeile 7.

Einbau zwischen OK Rohboden und UK Rohdecke.

Ausführung:
- Tragkonstruktion aus Konstruktionsvollholz (NSi) 60x80mm
direkt am Schornstein erstellen
- 80mm starke Multipor Mineraldämmplatte liefern und an
Bestandsschornsteinen anbringen
- doppellagige Beplankung auf Multipor-Dämmplatte mit
2 x 2,5mmGKBI
- Oberfläche vollflächig spachteln und schleifen
- Oberfläche Q3
Detail:  0056, hier IW04 - Variante 3
Menge: 20,000 m2

**1.1.100 Vorwandschale IW05**
*** Bedarfsposition ohne GB
Vorwandschale gemäß Architektenplanung herstellen und
malerfertig spachteln und schleifen.

Toleranz nach DIN 18202 mit erhöhter Anforderung
nach Tabelle 3, Zeile 7.

Einbau zwischen OK Rohboden und UK Rohdecke.
UK:  CW-Profil 75
Beplankung:  einseitig 2 x 12,5mm GKB
Ausfachung:  Mineralwolle
Stärke:  75mm
Oberfläche:  Q3

Detail:  0056, hier IW05
Menge: 130,000 m2

**1.1.110 Dämmung lange Giebelwand, Multipor 80mm**
Innendämmung / Ausgleichsdämmung der langen Giebelwand
(Vorderhaus / Seitenflügel / Quergebäude) gemäß Architektenplanung
herstellen und malerfertig spachteln und schleifen.

Toleranz nach DIN 18202 mit erhöhter Anforderung
nach Tabelle 3, Zeile 7.

Einbau zwischen OK Rohboden und UK Rohdecke.

Ausführung:
- 80mm starke Multipor Mineraldämmplatte liefern und anbringen
- Oberfläche vollflächig spachteln und schleifen
- Oberfläche Q3

Detail:  0055, hier AW03
Menge: 50,000 m2

**1.1.120 Zulage Dämmung Steinwolle, D=175mm**
*** Bezugsbeschreibung
Zulage für die Ausführung von Steinwolledämmung, Baustoffklasse A1,
>1000°C an Stelle einer Mineralwolledämmung innerhalb der 175er Wand
im Bodenbereich gemäß Detail.

Wandstärke:  175mm
Dämmungshöhe:  mind. 30cm

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
Detail:  0057
Menge: 7,000 m

**1.1.130 Zulage Dämmung Steinwolle, D=150mm**
*** wie Position 1.1.120
Wandstärke:  150mm
Menge: 16,000 m

**1.1.140 Zulage Dämmung Steinwolle, D=125mm**
*** wie Position 1.1.120
Wandstärke:  125mm
Menge: 48,000 m

**1.1.150 Zulage Dämmung Steinwolle, D=100mm**
*** wie Position 1.1.120
Wandstärke:  100mm
Menge: 2,000 m

**1.1.160 Zulage Dämmung Steinwolle, D=75mm**
*** wie Position 1.1.120
Wandstärke:  75mm
Menge: 6,000 m

**1.1.170 Zulage schräger Deckenanschluss D50 bis D175mm**
Zulage für schrägen Deckenanschluss (Dachdecke im Gefälle)
aller vorbeschriebenen Trockenbauwände und Vorsatzschalen
gemäß statischen Erfordernissen.
Menge: 80,000 m

**1.1.180 Zulage Integration Stahlstütze**
Zulage für die Integration von Stahlstützen in vorbeschriebene
Trockenbauwände. Mit dieser Position sind sämtliche Erschwernisse
abgegolten, welche bei der Integration der Stahlstütze auftreten.
Menge: 6,000 Stk

**1.1.190 Türöffnung 0,76-1,01/2,135m, h=3,00m, bis d=125mm**
Einbau in alle Wände der Ausführungsart: Einfaches
Ständerwerk, beidseitig doppelt beplankt.

Herstellen von Türöffnungen in den Metallständerwänden mit
Sturzprofil, seitlich raumhoch verstärkt mit Metallständerprofilen
2 x UA -ungelocht- entsprechend des jeweiligen Wandtyps,
einschließlich Boden- und Deckenanschluss mit Türpfostenwinkeln,
befestigt mit Dübeln u. Schrauben.

Wandhöhen:  bis ca. 3,00m
Rohbauöffnung ab OKFF:  ca. 0,76 bis 1,01/2,135 m
Wandstärke:  bis 125mm
Menge: 18,000 Stk

**1.1.200 Nische Elektro, B/H=56/84cm**
*** Bezugsbeschreibung
In GK-Wänden oder Vorsatzschalen sind zum Einbau von
Elektrounterverteilungen Nischen herzustellen:

Größe der Nische: ca. B/H=56/84cm

Die Rückseite und Innenseiten, 3-seitig der Nische sind mit
GK-Platten (ungespachtelt) zu verkleiden.
Die vordere Öffnung ist mit eingespachtelten Kantenschutzprofilen
zu stabilisieren.

Der Einbau der Kombistation erfolgt durch die Haustechnik, ebenso
die Montage des Abdeckrahmens und der Türklappe.

Absprachen und Koordinierung der Arbeiten mit der Haustechnikfirma
sind selbstständig vom AN zu führen, Aufwendungen hierfür sind in den
Einheitspreis dieser Pos. einzukalkulieren.

Die genaue Nischengröße ist vor der Herstellung mit der entsprechenden
HT-Firma zu besprechen und durch die örtliche Bauleitung freigeben zu
lassen.
Menge: 2,000 Stk

**1.1.210 Nische Fußbodenheizung, B/H=120/84cm**
*** wie Position 1.1.200
für Fussbodenheizkreisverteiler.

Größe der Nische: ca. B/H=120/84cm
Menge: 2,000 Stk

**1.1.220 Wandnische B/H/T=60/30/10cm**
Wandnische in Trennwänden zur Dusche gemäß Architektenplanung
herstellen und fliesenfertig spachteln und schleifen.

Der genaue Einbauort der Nische ist vom Fliesenleger bzw. von der
örtlichen Bauleitung genau festzulegen, da die Aussparung sich
komplett in das Fliesenbild einpassen muss.

Breite:  ca. 60cm
Höhe:  ca. 30cm
Tiefe:  bis ca. 10cm

Detail:  0021
Menge: 1,000 Stk

**1.1.230 GK-Vorsatzschalen mit Ablageflächen, ca. 20-40 cm**
GK-Vorsatzschalen als Metallständerwand mit waagerechten
Ablageflächen ca. 20-40 cm.

Die Toleranzen nach DIN 18202 mit erhöhter Anforderungen
nach Tabelle 3, Zeile 7 einzuhalten.

Unterkonstruktion: verzinkte Stahlblechprofile CW50, a = 625mm
Dämmschicht: Mineralwolle 40mm
Beplankung: 2-fach, Knauf GKBI
Plattendicke 2x12,5mm
Oberflächen: oberflächenbündig verspachtelt
Gesamtstärke: 75 mm
Wandabstand: ca. 20 bis 40cm
Höhe: bis ca.1,40 m ab OK Rohfußboden

Hinweis: Die Elemente sind generell als Kleinflächen zu behandeln
Aufgemessen und abgerechnet wird die Höhe zuzüglich der Breite
der Vorsatzschale.

Einbaulage:  z.B. vor Waschtischen und WC's
Menge: 20,000 m2

**1.1.240 UA-Profile für VSS mit Ablage, h=1,40m, inkl. Befestigung**
Seitliche Verstärkungen als Zulage für Waschtisch-Tragständer,
WC-Tragständer oder andere Sanitärobjekte zur Montage an
Vorsatzschalen mit Ablagefläche.

Tragständerkombinationen beidseitig, bestehend aus 2 UA-Profilen,
jeweils ca. 1,40m lang, verzinkt, Stahlblechdicke 2 mm, einschl.
Anschlußwinkel für UA-Profile liefern und montieren.

Inklusive rückseitige Befestigung für UA-Profile, beidseitig mit
ca. 30 cm hohen Gipsplattenlaschen, verbunden mit an der
bestehenden Wand befestigten Profilen.

Höhe:  bis ca.1,40 m ab OK Rohfußboden

Hinweis:
Eine Abrechnungseinheit beinhaltet ein Paar (2 Stück) Ständer.
Menge: 10,000 Stk

**1.1.250 Tragständerkombination raumhoch, für Sanitärobjekte, 3,00m**
Seitliche Verstärkungen als Zulage für Tragständer für WC,
Waschbecken, Duschtrennwände o. Ä.

Tragständerkombinationen beidseitig z.B. eines Duofix-Elements,
raumhoch, bestehend aus 2 UA-Profilen, verzinkt, Stahlblechdicke
2 mm, einschl. Anschlußwinkel für UA-Profile liefern und montieren.

Befestigung:  an Dachdecke
Wandhöhe:  bis max. 3,00m

Ausführungsort: Für alle Waschbecken, WC´s usw. als seitliche
Verstärkungen für die bauseits eingebauten Elemente wenn diese
nicht an einer Massivwand verschraubt werden können und sich
diese an einer raumhohen Vorsatzschale befinden.

Abrechnung: 1 ausgeschriebener Meter Tragständerkombination
beinhaltet 2 Meter UA-Profil (deshalb "beidseitig" ausgeschrieben).
Menge: 20,000 m

**1.1.260 Zulage freies Wandende, Dicke bis 150mm**
Zulage für frei stehende Wandenden zu sämtlichen in den
Vorpositionen erfassten Metallständerwänden über die gesamte
Wandhöhe.

Toleranz nach DIN 18202 mit erhöhter Anforderung
nach Tabelle 3, Zeile 7.

2 mm starkes UA-Profil als letztes senkrechte Profil und doppelte
Beplankung der Stirnflächen einschl. Einspachteln von
Eckschutzschienen und Oberflächenspachtelung in Q3.

Starke: bis 150mm
Menge: 30,000 m

**1.1.270 Zulage Außenecke rechtwinklig**
Außenecke, rechtwinklig als Zulage zu v.g. Montagewänden,
Ausführung mit Eckschutzschiene.

Außenecken an sämtlichen in den Vorpositionen erfassten
Metallständerwänden, Vorsatzschalen und Trockenputz herstellen
inkl. Einbauen von Eckschutzschiehen.

Die Profile sind flächeneben und malerfertig einzuspachteln.

Kantenschutzprofile aus Alu-Eckschutzschiene, Schenkellängen
ca. 30 mm.
Menge: 180,000 m

**1.1.280 Zulage Außenecke stumpfwinklig**
Außenecke und Innenecke, stumpfwinklig (größer 90 Grad) als
Zulage zu v.g. Montagewänden, Ausführung mit Eckschutzschiene,

sonst sinngemäß wie vor.
Menge: 3,000 m

**1.1.290 Anschluss GK an Massivwand**
Anschlussfuge zw. GK-Wand und angrenzenden Massivbauteilen
herstellen.

- GK-Wandabschluss mit Göppinger Profil
- i. M. ca. 30cm Massivwand anspachteln an GK-Wand
(mit Kellenschnitt zur GK-Wand)
- Fuge zw. GK-Wand und Massivwand mit Acryl schließen

Fugenbreite:  ca. 5mm
Menge: 6,000 m

**1.1.300 Universal - Traverse f. wandhängende Lasten**
Mehrschichtenholzplatten fachgerecht liefern und montieren:

Abmessungen: d = 40 mm x h = 200 mm
Für Lasten bis ca. 1,5 kN/m Wandlänge
Fabrikat:  Knauf Universal-Traverse W 234 o. glw.

Einbauort: nach Erfordernis
Menge: 50,000 m

**1.1.310 Zulage GKBI-Platten, 2-lagig**
Zulage zu div. Positionen für das Verarbeiten von jeweils 2 Lagen
imprägnierten GKBI-Platten, d = 12,5 mm (grün) od. glw. im
Bereich von Bädern, Schächten usw.

Abrechnung: 1m2 ausgeschriebene Leistung beinhaltet jeweils
2 Lagen GKBI
Menge: 400,000 m2

**1.1.320 Herstellen und Wiederverschließen von Wandschlitzen**
Herstellen und Wiederverschließen von Wandschlitzen für das
Gewerk Elektroarbeiten durch Schneiden, Fräsen o.ä.
(Stemmen ist verboten).

Nach erfolgter bauseitiger Verlegung von Leitungen sind die Schlitze
planeben zu den Wandflächen zu verspachteln.

- bis ca. 20mm tief und ca. 50 mm breit
Menge: 40,000 m

**1.1.330 Herstellen von Öffnungen, bis 100cm2**
*** Bezugsbeschreibung
Herstellen von einseitigen rechteckigen Öffnungen in doppelter
Wandbeplankung in den Installationswänden u.-Vorsatzschalen
bzw. allen anderen GK-Ständerwandkonstruktionen.

Bei Durchführung der Aussparung auch auf der anderen Seite,
wird dieser Durchbruch zusätzlich erfasst.

Form:  rechteckig
Größe:  bis 100cm2
Menge: 10,000 Stk

**1.1.340 Herstellen von Öffnungen, über 100cm2 bis 500cm2**
*** wie Position 1.1.330
Größe:  über 100cm2 bis 500cm2
Menge: 10,000 Stk

**1.1.350 Herstellen von Öffnungen, über 500cm2 bis 1000cm2**
*** wie Position 1.1.330
Größe:  über 500cm2 bis 1000cm2
Menge: 10,000 Stk

**1.1.360 Herstellen von Öffnungen, d=25mm**
*** Bezugsbeschreibung
Herstellen von einseitigen kreisrunden Öffnungen Durchmesser
25mm in doppelter Wandbeplankung für die Verlegung der
haustechnischen Installation in den Installationswänden
u.-Vorsatzschalen bzw. allen anderen GK-Ständerwandkonstruktionen.

Bei Durchführung der Aussparung auch auf der anderen Seite,
wird dieser Durchbruch zusätzlich erfasst.
Menge: 30,000 Stk

**1.1.370 Herstellen von Öffnungen, 26-50mm**
*** wie Position 1.1.360
Durchmesser: 26-50mm
Menge: 30,000 Stk

**1.1.380 Herstellen von Öffnungen, 51-120mm**
*** wie Position 1.1.360
Durchmesser: 51-120mm
Menge: 45,000 Stk

**1.1.390 Herstellen von Öffnungen, 121-200mm**
*** wie Position 1.1.360
Durchmesser: 121-200mm
Menge: 40,000 Stk

**1.1.400 Herstellen von Öffnungen, 20-30/10-20cm**
*** Bezugsbeschreibung
Herstellen von einseitigen Aussparungen durch doppelt beplankte
GK-Wände oder Vorsatzschalen, Wanddicke 10-12,5cm,
Lichte Öffnung ca. 20-30 / 10-20cm.

Bei Durchführung der Aussparung auch auf der anderen Seite,
wird dieser Durchbruch zusätzlich erfasst.
Menge: 40,000 Stk

**1.1.410 Herstellen von Öffnungen, 31-50/21-40cm**
*** wie Position 1.1.400
Größe:  31-50/21-40 cm
Menge: 40,000 Stk

**1.1.420 Herst. + Schließen Öffnungen, d=25mm**
*** Bedarfsposition ohne GB
*** Bezugsbeschreibung
Herstellen und späteres Schließen und Verspachteln von einseitigen
kreisrunden Öffnungen Durchmesser 25 mm in doppelter
Wandbeplankung für die Verlegung der haustechnischen Installation
in den Installationswänden u.-Vorsatzschalen bzw. allen anderen
GK-Ständerwandkonstruktionen.

Beim Schließen ist auf die notwendige Schalldämmung gegenüber
Einbauteilen zu achten, Schallbrücken sind auszuschließen.
Menge: 1,000 Stk

**1.1.430 Herst. + Schließen Öffnungen, 26-50mm**
*** Bedarfsposition ohne GB
*** wie Position 1.1.420
Durchmesser: 26-50mm
Menge: 1,000 Stk

**1.1.440 Herst. + Schließen Öffnungen, 51-120mm**
*** Bedarfsposition ohne GB
*** wie Position 1.1.420
Durchmesser: 51-120mm
Menge: 1,000 Stk

**1.1.450 Herst. +. Schließen Öffnungen, 20-30/10-20cm**
*** Bedarfsposition ohne GB
*** Bezugsbeschreibung
Herstellen und späteres Schließen und Verspachteln von einseitigen
Aussparungen durch doppelt beplankte GK-Wände oder
Vorsatzschalen, Wanddicke 10-12,5cm, Lichte Öffnung
ca. 20-30 / 10-20cm, für die Verlegung der haustechnischen Installation,
auch mit 2 oder 3 Leitungen pro Öffnung.

Beim Schließen ist auf die notwendige Schalldämmung gegenüber
Einbauteilen zu achten, Schallbrücken sind zu auszuschließen.

Bei Durchführung der Aussparung auch auf der anderen Seite,
wird dieser Durchbruch zusätzlich erfasst.
Menge: 1,000 Stk

**1.1.460 Herst. +. Schließen Öffnungen, 31-50/21-40cm**
*** Bedarfsposition ohne GB
*** wie Position 1.1.450
Größe:  31-50/21-40 cm
Menge: 1,000 Stk

**1.1.470 Zulage Knauf Diamant GKFI, 2-lagig**
*** Bedarfsposition ohne GB
Zulage zu div. Positionen für das Verarbeiten von jeweils 2 Lagen
Knauf Diamant GKFI, d = 12,5 mm od. glw. im Bereich von Bädern,
Schächten usw.

Zulage zu der sonstigen Beplankung mit GKB-Platten.
Abrechnung:  1m2 ausgeschriebene Leistung  beinhaltet jeweils
2 Lagen GKFI.
Menge: 1,000 m2

**1.1.480 Trockenputz herstellen**
*** Bedarfsposition ohne GB
Wandtrockenputz aus Gipskartonplatten im Dünnbettverfahren
bzw. mit Mörtelbatzen.

Beplankung: 1-fach, GKB 12,5 mm
Oberfläche: Q3 verspachtelt, malerfertig
Konstruktionsart: wie W611

Ausführungsort: Verkleidung von massiven Bauteilen wie Stahlbeton-
oder Mauerwerkswänden nach Vorgabe des AG
Menge: 1,000 m2

#### Abschnitt 1.2 Decken

**1.2.10 feuerhemmende GK-Decken, 2-lagig beplankt, R30**
Feuerhemmende GK-Decke gemäß Zulassung herstellen,
an Dachdecke aus Brettschichtholz montieren und malerfertig
spachteln und schleifen.

Montage an Decke über DG aus 14cm starken Brettschichtholzplatten,
inkl. Flächenausgleich. Die GK-Unterdecke folgt dem Gefälleverlauf
der Dachdecke, inklusive aller erforderlichen Wand-und Stützenanschlüsse,
Zuschnitte usw.

- Lichte Raumhöhe zwischen Rohfußboden und abgehängter
Decke bis ca. 3,00m
Anforderung:  feuerhemmend, R30

gemäß:  "Grundriss Dachgeschoss Dachtragwerk", Plan 0001
Deckentyp:  KNAUF D131 (R30)
Oberfläche:  Q3

Angebotene Beplankung: '..........................................' vom Bieter einzutragen

Angebotene UK: '..........................................' vom Bieter einzutragen

Ausführungsort:  Wohnungen
Detail:  z.B. 0058, 0087
Menge: 380,000 m2

**1.2.20 feuerbeständige GK-Decken, 2-lagig beplankt, R90**
Feuerbeständige GK-Decke gemäß Zulassung herstellen,
an Dachdecke aus Brettschichtholz montieren und malerfertig
spachteln und schleifen.

Montage an Decke über DG aus 14cm starken Brettschichtholzplatten,
inkl. Flächenausgleich und an Decke 4.OG

TRH: ca. 50 m²
Decke 4.OG: ca. 460 m²

Die GK-Unterdecke folgt dem Gefälleverlauf der Dachdecke, inklusive
aller erforderlichen Wand-und Stützenanschlüsse, Zuschnitte usw.

- Lichte Raumhöhe zwischen Rohfußboden und abgehängter
Decke bis ca. 3,00m
Anforderung:  feuerbeständig, R90
gemäß:  "Grundriss Dachgeschoss Dachtragwerk", Plan 0001
Deckentyp:  KNAUF D219 (R90)
Oberfläche:  Q3

Angebotene Beplankung: '..........................................' vom Bieter einzutragen

Angebotene UK: '..........................................' vom Bieter einzutragen

Ausführungsort:  Treppenhäuser, 4.OG
Menge: 510,000 m2

**1.2.30 Zulage GKBI-Platten, 2-lagig**
Zulage zu div. Positionen für das Verarbeiten von jeweils 2 Lagen
imprägnierten GKBI-Platten, d = 12,5 mm (grün) od. glw. im Bereich
von Decken, Lichtkuppelverkleidungen usw.

Abrechnung:
1m2 ausgeschriebene Leistung beinhaltet jeweils 2 Lagen GKBI
Menge: 50,000 m2

**1.2.40 240mm Klemmfilz liefern und waagerecht verlegen**
Klemmfilzdämmung liefern und gemäß Architektenplanung
waagerecht zwischen den Holzbalken der sanierte Holzbalkendecke
verlegen, inklusive sämtlicher erforderlichen Anpassarbeiten.

Dämmstärke:  240mm
Richtfabrikat:  Rockwool 035

Angebotenes Fabrikat: '....................................' vom Bieter einzutragen

Detail: DT_05_0051
Menge: 460,000 m2

**1.2.50 Vertikale Deckenschürze, H=30cm, R30**
Vertikale Deckenschürzen, passend zu vorbeschriebener
Abhangdecke, 2-lagig beplankt, als Verbindung / Verkleidung von
Deckensprüngen gemäß Architektenplanung

Inklusive eingespachtelter Eckschiene.

Schürze malerfertig gespachtelt in Q3.
Schürzenhöhe: bis ca. 300mm
Anforderungen: R30
Detail:  0078
Menge: 10,000 m

**1.2.60 Verkleidung Fensterstürze aus Holzbalkenkonstruktion, R30**
Verkleidung Fensterstürze aus Holzbalkenkonstruktion gemäß
Architektenplanung als komplette Leistung.

Inkl. ca. 50cm Mineralwolledämmung und Metallunterkonstruktion,
eingespachtelter Eckschiene und Abschlussschiene am Fenster.

Verkleidung malerfertig gespachtelt in Q3.
Abwicklung: bis ca. 35cm (ca. 25cm senkrecht und bis ca. 10cm
waagerecht an Fenster geführt.
Anforderungen: R30

Ausführungsort: an Holzrahmenbauwänden AW04
Detail:  z.B. 0058
Menge: 20,000 m

**1.2.70 Leibungen Lichtkuppel, 60x60cm, R30**
*** Bezugsbeschreibung
Leibungen an Lichtkuppeln, GKB, 1-mal 12,5 mm, Q3, Metall-UK
einschl. Kantenschutzprofil, Dampf- und Windsperre.

Öffnungsgröße: ca. 60x60cm
Leibungshöhe: bis ca. 30cm
Anforderungen: R30

Lichtkuppelnummer gemäß Liste:
- LK101
- LK102
- LK103
- LK201
- LK203
- LK207

Detail: z.B. 0070
Menge: 6,000 Stk

**1.2.80 Leibungen Lichtkuppel, 80x80cm, R30**
*** wie Position 1.2.70
Öffnungsgröße: ca. 80x80cm

Lichtkuppelnummer gemäß Liste:
- LK106
- LK206
- LK209
- LK208

Detail: z.B. 0070
Menge: 4,000 Stk

**1.2.90 Leibungen Lichtkuppel, 100x100cm, R30**
*** wie Position 1.2.70
Öffnungsgröße: ca. 100x100cm

Lichtkuppelnummer gemäß Liste:
- LK104
- LK105
- LK204
- LK205

Detail: z.B. 0070
Menge: 4,000 Stk

**1.2.100 Leibungen Lichtkuppel, 90x90cm, R30**
*** wie Position 1.2.70
Öffnungsgröße: ca. 90x90cm

Lichtkuppelnummer gemäß Liste:
- LK202

Detail: z.B. 0070
Menge: 1,000 Stk

**1.2.110 Leibungen Lichtkuppel, 120x120cm, R90**
Leibungen an Lichtkuppeln, GKB, 1-mal 12,5 mm, Q3, Metall-UK
einschl. Kantenschutzprofil, Dampf- und Windsperre.

Öffnungsgröße: ca. 120x120cm
Leibungshöhe: bis ca. 30cm
Anforderungen: R90

Lichtkuppelnummer gemäß Liste:
- LK TH01
- LK TH02
- LK TH03

Detail: z.B. 0070
Menge: 3,000 Stk

**1.2.120 Leibungen Lichtkuppel, 350x100cm, R30**
Leibungen an Lichtkuppeln, GKB, 1-mal 12,5 mm, Q3, Metall-UK
einschl. Kantenschutzprofil, Dampf- und Windsperre.

Hinweis: In Folge der Dachschräge verläuft die Unterkante der
Leibungsverkleidung schräg (dem Dachgefälle folgend); die
Oberkante verläuft waagerecht.

Öffnungsgröße: ca. 350x100cm
Leibungshöhe schräg: ca. 50 bis 80cm
Anforderungen: R30

Lichtkuppelnummer gemäß Liste:
- DA 101
- DA201

Detail: z.B. 0095
Menge: 2,000 Stk

**1.2.130 Abkofferungen für Deckeneinbauleuchten, Q3, Z=60cm**
2-seitige Abkofferung für Deckeneinbauleuchten gemäß
Architektenplanung, inkl. 40mm Dämmung waagerecht und
senkrecht, herstellen und malerfertig spachteln und schleifen, Q3.

Hinweis: Die Unterseite der Abkofferung ist waagerecht auszuführen.
Die schräge Anarbeitung an die vorbeschriebene GK-Decke (welche
dem Dachgefälle folgt) ist Bestandteil der Leistung und wird nicht
separat vergütet.

Zuschnitt:  bis ca. 600mm
Höhe: verschieden von ca. 5 bis 30cm
Breite: ca. 20cm

Detail:  0026, 0024, 0023, 0021
Menge: 8,000 m

**1.2.140 Ausschnitt GK-Decke, rund, Ø10cm**
Runde Ausschnitte in GK-Decken für Einbauleuchten etc. einschl.
Einfassung und Verstärkung des Ausschnitts.

Durchmesser: bis 10 cm

Detail:  0026, 0024, 0023, 0021
Menge: 12,000 Stk

**1.2.150 Ausschnitt GK-Decke, rechteckig, <2500cm2**
Rechteckige Ausschnitte in GK-Decken für z.B. Badlüfter,
einschl. Einfassung und Verstärkung des Ausschnitts.

Öffnungsgröße: bis 2.500 cm2
Menge: 6,000 Stk

**1.2.160 Ausschnitt GK-Decke, rund, Ø<25cm**
*** Bedarfsposition ohne GB
Runde Ausschnitte in GK-Decken für Einbauleuchten etc.
einschl. Einfassung und Verstärkung des Ausschnitts.

Durchmesser: bis 25 cm
Menge: 1,000 Stk

**1.2.170 Ausschnitt GK-Decke, rund, Ø<50cm**
*** Bedarfsposition ohne GB
Runde Ausschnitte in GK-Decken für Einbauleuchten etc.
einschl. Einfassung und Verstärkung des Ausschnitts.

Durchmesser: über 25-50 cm
Menge: 1,000 Stk

**1.2.180 Ausschnitt GK-Decke, rechteckig, <5000cm2**
*** Bedarfsposition ohne GB
Rechteckige Ausschnitte in GK-Decken für Einbauleuchten etc.
einschl. Einfassung und Verstärkung des Ausschnitts.

Öffnungsgröße: über 2.500-5.000 cm2
Menge: 1,000 Stk

**1.2.190 Ausschnitt GK-Decke, rechteckig, <10000cm2**
*** Bedarfsposition ohne GB
Rechteckige Ausschnitte in GK-Decken für Einbauleuchten etc.
einschl. Einfassung und Verstärkung des Ausschnitts.

Öffnungsgröße: über 5.000-10.000 cm2
Menge: 1,000 Stk

**1.2.200 Linienausschnitt GK-Decke, B=<20cm**
*** Bedarfsposition ohne GB
Linienausschnitte in GK-Decken für Lüftungsschlitze,
Beleuchtungsschienen etc. einschl. Unterbrechung und
Überbauung der UK, Einfassung und Verstärkung des Ausschnitts.

Breite: bis 20 cm
Lastaufnahme UK: bis 1,0 KN/m
Höhe bauseitige Einbauten: bis ca. 20 cm
Menge: 1,000 m

#### Abschnitt 1.3 Brandschutzverkleidungen

*Hinweis: Hinweis*
Hinweis

Gemäß Ausführungsplan "Grundriss DG - Dachtragwerk" der "Bauberatung Weiß" (Plan Nummer ...GR_05_0001) erhalten alle Stahlteile eine feuerhemmende Verkleidung (R30), bzw. werden in Trockenbauwände integriert.

System Knauf K253.de (aBG Z-19.20-2504).

Bei Verwendung eines Alternativproduktes ist die Zulassung vorab dem Tragwerksplaner bzw. dem Prüfingenieur zur Prüfung und Freigabe vorzulegen.

Die Leistungen hierfür sind nachfolgend ausgeschrieben.

Die Mengen wurden geschätzt; die Notwendigkeit bzw. die Einbauorte sind im Zuge der Ausführung mit der örtlichen Bauleitung direkt abzustimmen und aufzumessen.

Ausführung jeweils in Klein- und Kleinstmengen.

Angebotenes System: '..........................................' vom Bieter einzutragen

**1.3.10 BS-Verkleidung, Träger, 3seitig, R30**
*** Bezugsbeschreibung
Brandschutzverkleidung an Stahlträgern, 3-seitig einschl.
Metallunterkonstruktion, Kantenschutzprofile.

Vorleistung (baus.): Stahlträger an tragenden Bauteilen
Brandschutz: R30 gem. EN 13501
Baustoffklasse: A gem. DIN 4109
Beplankung: Brandschutzplatte aus Kalziumsilikat
Plattendicke: 10-20 mm
Oberfläche: Q3-Spachtelung, gem. Zulassung
Trägerabwicklung: von ca. 0,50-1,50 m
Profilgrößen: verschieden

Einbauort: gemäß Erfordernis und örtlicher Absprache

Detail: sinngemäß wie 0064
Menge: 20,000 m2

**1.3.20 BS-Verkleidung, Träger, 3seitig, R90**
*** wie Position 1.3.10
Brandschutz: R90 gem. EN 13501

Detail: sinngemäß wie 0064
Menge: 20,000 m2

**1.3.30 BS-Verkleidung, Stütze, 4seitig, R30**
*** Bezugsbeschreibung
Brandschutzverkleidung an Stahlstütze, 4-seitig einschl.
Metallunterkonstruktion, Kantenschutzprofile.

Brandschutz: R30 gem. EN 13501
Baustoffklasse: A gem. DIN 4109
Beplankung: Brandschutzplatte aus Kalziumsilikat
Plattendicke: 10-20 mm
Oberfläche: Q3-Spachtelung, gem. Zulassung
Stützenabwicklung: von ca. 0,50-1,50 m
Profilgrößen: verschieden

Detail: 0064
Menge: 20,000 m2

**1.3.40 BS-Verkleidung, Stütze, 4seitig, R90**
*** wie Position 1.3.30
Brandschutz: R90 gem. EN 13501

Detail: 0064
Menge: 20,000 m2

**1.3.50 BS-Verkleidung Stahlträger Kappendecke**
Brandschutzverkleidung von Stahlträgern der Kappendecken
gemäß Architektenplanung und statischen Erfordernissen.

Ausführung Trägerverkleidung:
- Trägerverspachtelung seitlich mit Uniflot
- 2 Lagen Fireboardplatten jeweils 20mm, befestigt mit
Schnellbauschraube TN 3,5x25; a = 170mm
- 1 Lage Stahlblech = 0,5mm, befestigt mit einem für den
Untergrund geeignetem, nichtbrennbarem zugelassenem
Befestigungsmittel; a = 170mm, in 2 Reihen
- 2-seitige Trägerverkleidung mit Knauf Platte mit 90°
V-Fräsung, verleimt (Abwicklung ca. 30cm)
- beidseitig Eckschienen und malerfertig gespachtelt in Q2

Richtfabrikat:  K252.de-SO35

Angebotenes Fabrikat: '..........................................' vom Bieter einzutragen

Detail:  0062
Menge: 20,000 m

**1.3.60 Brandschutzkasten, Einbauten, EI30, a<-b**
Brandschutzummantelung, 5-seitig, für Einbauteile (Leuchten,
Lautsprecher u. ä.) mit separaten Abhängern.

Brandschutz: EI30, von unten
Beplankung: 2-fach, GKF 12,5 mm
Abhänger: Gewindestangen, Metalldübel
Größe: < 500x500x250 mm i. L.
Lastaufnahme: bis 10 kg

Einbauort: nach örtlichen Erfordernissen
Menge: 10,000 Stk

**1.3.70 Brandschutzkasten, Einbauten, EI90, a<-b**
Brandschutzummantelung, 5-seitig, für Einbauteile (Leuchten,
Lautsprecher u. ä.) mit separaten Abhängern.

Brandschutz: EI90, von unten
Beplankung: 2-fach, GKF 20 mm
Abhänger: Gewindestangen, Metalldübel
Größe: < 500x500x250 mm i. L.
Lastaufnahme: bis 10 kg

Einbauort: nach örtlichen Erfordernissen
Menge: 10,000 Stk

#### Abschnitt 1.4 Revisionsklappen

*Hinweis: REVIOSIONSKLAPPE WAND/DECKE/VORWAND, F0*

**1.4.10 Reviklappe, Standard, 2lg, 20x20cm**
*** Bezugsbeschreibung
Revisionsklappe in Trockenbau mit Rahmen und GK-Einlage
zum oberflächenbündigen Einbau einschl. Spachtelung.

Zweck: Standard
Brandschutz: F0
Einbau in: Wand oder Decke oder Vorwand
Beplankung: 2-lg., wie Hauptbauteil
Oberfläche: wie Hauptbauteil
Größe: 20x20 cm
Beschlag: Federbeschlag, klappbar, mit  Sicherungsseil

Angebotener Plattentyp: '..........................................' vom Bieter einzutragen
Menge: 2,000 Stk

**1.4.20 Reviklappe, Standard, 2lg, 30x30cm**
*** wie Position 1.4.10
Größe: 30x30 cm
Menge: 8,000 Stk

**1.4.30 Reviklappe, Standard, 2lg, 40x40cm**
*** wie Position 1.4.10
Größe: 40x40 cm
Menge: 2,000 Stk

**1.4.40 Reviklappe, Standard, 2lg, 50x50cm**
*** wie Position 1.4.10
Größe: 50x50 cm
Menge: 2,000 Stk

*Hinweis: REVIOSIONSKLAPPE WAND/DECKE/VORWAND, EI30, VON VORNE*

**1.4.50 Reviklappe, BS, 2lg, 20x20cm, EI30, vorne**
*** Bezugsbeschreibung
Revisionsklappe in Trockenbau mit Brandschutzanforderung
einschl. Spachtelung.

Zweck: Brandschutz
Brandschutz: EI30 gem. EN 13501
Richtung BS-Klasse: von vorne
Einbau in: Wand oder Decke oder Vorwand
Beplankung: 2-lg., wie Hauptbauteil
Oberfläche: wie Hauptbauteil
Größe: 20x20 cm
Beschlag: Federbeschlag, klappbar, mit  Sicherungsseil

Angebotener Plattentyp: '..........................................' vom Bieter einzutragen
Menge: 2,000 Stk

**1.4.60 Reviklappe, BS, 2lg, 30x30cm, EI30, vorne**
*** wie Position 1.4.50
Größe: 30x30 cm
Menge: 2,000 Stk

**1.4.70 Reviklappe, BS, 2lg, 40x40cm, EI30, vorne**
*** wie Position 1.4.50
Größe: 40x40 cm
Menge: 2,000 Stk

**1.4.80 Reviklappe, BS, 2lg, 50x50cm, EI30, vorne**
*** wie Position 1.4.50
Größe: 50x50 cm
Menge: 2,000 Stk

*Hinweis: REVIOSIONSKLAPPE WAND/DECKE/VORWAND, EI30, VORNE + HINTEN*

**1.4.90 Reviklappe, BS, 2lg, 20x20cm, EI30, vorne + hinten**
*** Bezugsbeschreibung
Revisionsklappe in Trockenbau mit Brandschutzanforderung
einschl. Spachtelung.

Zweck: Brandschutz
Brandschutz: EI30 gem. EN 13501
Richtung BS-Klasse: von vorne und hinten
Einbau in: Wand oder Decke oder Vorwand
Beplankung: 2-lg., wie Hauptbauteil
Oberfläche: wie Hauptbauteil
Größe: 20x20 cm
Beschlag: Federbeschlag, klappbar, mit  Sicherungsseil

Angebotener Plattentyp: '..........................................' vom Bieter einzutragen
Menge: 2,000 Stk

**1.4.100 Reviklappe, BS, 2lg, 30x30cm, EI30, vorne + hinten**
*** wie Position 1.4.90
Größe: 30x30 cm
Menge: 2,000 Stk

**1.4.110 Reviklappe, BS, 2lg, 40x40cm, EI30, vorne + hinten**
*** wie Position 1.4.90
Größe: 40x40 cm
Menge: 2,000 Stk

**1.4.120 Reviklappe, BS, 2lg, 50x50cm, EI30, vorne + hinten**
*** wie Position 1.4.90
Größe: 50x50 cm
Menge: 2,000 Stk

*Hinweis: REVIOSIONSKLAPPE WAND/DECKE/VORWAND, EI90, VON VORNE*

**1.4.130 Reviklappe, BS, 2lg, 20x20cm, EI90, vorne**
*** Bezugsbeschreibung
Revisionsklappe in Trockenbau mit Brandschutzanforderung
einschl. Spachtelung.

Zweck: Brandschutz
Brandschutz: EI90 gem. EN 13501
Richtung BS-Klasse: von vorne
Einbau in: Wand oder Decke oder Vorwand
Beplankung: 2-lg., wie Hauptbauteil
Oberfläche: wie Hauptbauteil
Größe: 20x20 cm
Beschlag: Federbeschlag, klappbar, mit  Sicherungsseil

Angebotener Plattentyp: '..........................................' vom Bieter einzutragen
Menge: 2,000 Stk

**1.4.140 Reviklappe, BS, 2lg, 30x30cm, EI90, vorne**
*** wie Position 1.4.130
Größe: 30x30 cm
Menge: 2,000 Stk

**1.4.150 Reviklappe, BS, 2lg, 40x40cm, EI90, vorne**
*** wie Position 1.4.130
Größe: 40x40 cm
Menge: 2,000 Stk

**1.4.160 Reviklappe, BS, 2lg, 50x50cm, EI90, vorne**
*** wie Position 1.4.130
Größe: 50x50 cm
Menge: 2,000 Stk

*Hinweis: REVIOSIONSKLAPPE WAND/DECKE/VORWAND, EI90, VORNE + HINTEN*

**1.4.170 Reviklappe, BS, 2lg, 20x20cm, EI90, vorne + hinten**
*** Bezugsbeschreibung
Revisionsklappe in Trockenbau mit Brandschutzanforderung
einschl. Spachtelung.

Zweck: Brandschutz
Brandschutz: EI90 gem. EN 13501
Richtung BS-Klasse: von vorne und hinten
Einbau in: Wand oder Decke oder Vorwand
Beplankung: 2-lg., wie Hauptbauteil
Oberfläche: wie Hauptbauteil
Größe: 20x20 cm
Beschlag: Federbeschlag, klappbar, mit  Sicherungsseil

Angebotener Plattentyp: '..........................................' vom Bieter einzutragen
Menge: 2,000 Stk

**1.4.180 Reviklappe, BS, 2lg, 30x30cm, EI90, vorne + hinten**
*** wie Position 1.4.170
Größe: 30x30 cm
Menge: 2,000 Stk

**1.4.190 Reviklappe, BS, 2lg, 40x40cm, EI90, vorne + hinten**
*** wie Position 1.4.170
Größe: 40x40 cm
Menge: 2,000 Stk

**1.4.200 Reviklappe, BS, 2lg, 50x50cm, EI90, vorne + hinten**
*** wie Position 1.4.170
Größe: 50x50 cm
Menge: 2,000 Stk

#### Abschnitt 1.5 Zusätzliche Pos.

**1.5.10 Verstärkungsprofil, UA 50/75 noch zu Pos. 02.02.0230**
Liefern und einbauen von UA-Profilen
als Verstärkungsprofil für Trockenbaukonstruktionen.
Profil: UA 50/40/2, UA 75/40/2
WC- und WB-Elemente, Wandverstärkung Duschtrennwände
(Türöffnungen in gesonderter Pos.)

Einbauort:
Menge: 75,000 m
DIN 276-1 2008-12: 349
DIN 276 2018-12: 349

**1.5.20 GK - Lampeneinhausungen F30**
*** Bedarfsposition ohne GB
Einhausen von Deckeneinbauleuchten Feuerwiderstandsklasse
F30 (feuerhemmend) DIN 4102, in Abhangdecke F30, durch
Umbauen (Rückseite plus alle vier Seitenflächen) mit Gipsplatten,
Bauplatten Typ A DIN EN 520 (GKB DIN 18180).
Feuerwiderstandsklasse (DIN EN 13501-2): EI 30

Abmessung: Deckenausschnitt d = ca. 234  mm
Aufbauhöhe Leuchte : ca. 30-60 mm
Menge: 20,000 St

**1.5.30 GK - Lampeneinhausungen F90**
*** Bedarfsposition ohne GB
Einhausen von Deckeneinbauleuchten Feuerwiderstandsklasse
F90 (feuerhemmend) DIN 4102, in Abhangdecke F90, durch
Umbauen (Rückseite plus alle vier Seitenflächen) mit Gipsplatten,
Bauplatten Typ A DIN EN 520 (GKB DIN 18180).
Feuerwiderstandsklasse (DIN EN 13501-2): EI 90

Abmessung: Deckenauschnitt  d = ca. 234  mm
Aufbauhöhe Leuchte : ca. 30- 60 mm
Menge: 20,000 St

### Titel 2 3251 - Estricharbeiten

#### Abschnitt 2.1 Heizestrich

**2.1.10 ZE als Heizestrich, CT F5, KH=155mm, 45mm TSD**
Schwimmender Zementestrich (CT) als Heizestrich, einschließlich
Ausgleichsschüttung und Dämmplatten als Installationsebene,
Scheinfugenausbildung, Randdämmstreifen, PE-Folie usw. als komplette
Leistung herstellen.

Durch den bauseitigen AN Heizung werden verlegt:
- FB-Heizung Klettsystem
- PE-Folie als Trennschicht zw. Klettmate und Dämmstoff

Die gestaffelten Arbeitsabläufe von bauseitigem Heizungsbauer
und dem AN Estrichleger sind selbständig abzustimmen.

Estrichaufbau:
- 65 mm Zementestrich CT F5 (AN Estrich)

- FB-Heizung Klettsystem (bauseits)

- PE-Folie als Trennschicht zw. Klettmate und Dämmstoff
(90° gedreht zur Mattenverlegerichtung)

- 40mm Trittschalldämmplatte Floorrock SE,
nicht brennbar >1000°/ 40mm; 10 MN/m3
o.glw. nach Wahl AG (AN Estrich)

- 50 mm Installationsebene: Ausgleichschüttung und
Dämmplatten (AN Estrich)
Randdämmstreifen: A1
Untergrund:  25mm OSB-Platte
Konstruktionshöhe:  155 mm
Oberfläche:  planeben abgezogen
Nutzlast:  <=3kN/m2
Folgeleistung:  Parkett - oder Fliesenbelag
Einbauort:  alle Räume der Wohnungen
Detail:  z.B. 0057
Menge: 370,000 m2

**2.1.20 Zulage erhöhte Ebenheit**
Zulage für vorbeschriebene Estrichflächen für die Ausführung
mit erhöhten Ebenheitstoleranzen.
Ebenheit: erhöht, gem. DIN 18202, Tabelle 3 Spalte 4

Ausführungsort:  alle Räume der Wohnungen
Menge: 370,000 m2

**2.1.30 Estrichabstellungen, H=160mm**
Estrichabstellungen gemäß Erfordernis und nach Rücksprache
mit der örtlichen Bauleitung.
Abstellhöhe:  ca. 160mm
Menge: 20,000 m

**2.1.40 Zulage Gefälleausbildung in Duschbereichen**
*** Bedarfsposition ohne GB
Zulage für eine Gefälleausbildung in Duschbereichen gemäß
Architektenplanung für eine bauseitige Befliesung.

Auszubilden sind Einzelflächen; bis zu einer Größe von
ca. 1,5x1,5m, die anschließend durch den Fliesenleger
belegt werden.

Inkl. der Anarbeitung an Einläufe, Einlaufrinnen usw.
Menge: 8,000 m2

**2.1.50 Ausbildung Bewegungsfugen**
Ausbildung von Bewegungsfugen zur Estrichtrennung von
einzelnen Fußbodenheizkreisen gemäß Architekten-
und Haustechnikplanung.

Ausbildung wie nachfolgend beschrieben:
Ausführung (Annahme): Einbau von Bewegungsfugenband
10/70 selbstklebend,
Fa. Knauf -o. glw. und zusätzlich beidseitige Abstellung mit
L-Profil 50/30 Fa. Knauf -o. glw.
Estrichhöhe: bis max. 70mm

Hinweis: ein evt. erf. erhöhter Aufwand zum
genauen Einlegen bzw. Einmessen  der Profile ist mit
dieser Position abgegolten.
Menge: 50,000 m

**2.1.60 Messstellenmarkierung**
Messstellenmarkierung zur Ermittlung der Restfeuchte anlegen.
Menge: 4,000 Stck

**2.1.70 Zulage Schnellbinder, Belegreife 7 Tage**
*** Bedarfsposition ohne GB
Zulage für das Liefern und die Verwendung eines
dimensionskontrollierten Bindemittelsystems (Schnellbinder)
zur Erreichung einer Belegreife von 7 Tagen, bzw. verkürzte
Aufheizprotokolls für vorgenannte Estrichflächen.

Richtfabrikat: Ardex A38

Angebotenes Fabrikat: '..........................................' vom Bieter einzutragen
Menge: 1,000 m2

**2.1.80 Zulage Schnellbinder, Belegreife 12-14 Tage**
*** Bedarfsposition ohne GB
Zulage für das Liefern und die Verwendung eines
dimensionskontrollierten Bindemittelsystems (Schnellbinder)
zur Erreichung einer Belegreife von 12-14 Tagen, bzw.
verkürztem Aufheizprotokolls für vorgenannte Estrichflächen.

Angebotenes Fabrikat: '..........................................' vom Bieter einzutragen
Menge: 1,000 m2

### Titel 3 3271 - Fliesenarbeiten

*Hinweis: Hinweis*
Für die nachfolgend ausgeschriebenen Leistungen sind die hier aufgeführten Fliesendetails (mit ihrem aktuellen Status zum Zeitpunkt der Ausführung) maßgeblich:

- 221219 _CHAU_5_AR_BA_FS_05_0021_F_A
- 221219 _CHAU_5_AR_BA_FS_05_0022_F_A
- 221219 _CHAU_5_AR_BA_FS_05_0023_F_A
- 221219 _CHAU_5_AR_BA_FS_05_0024_F_A
- 221219 _CHAU_5_AR_BA_FS_05_0025_F_A
- 221219 _CHAU_5_AR_BA_FS_05_0026_F_A

#### Abschnitt 3.1 Bodenfliesen

**3.1.10 Risse / Scheinfugen im Estrich schließen**
Schein- und Arbeitsfugen in mineralischen Estrichen aufweiten
und Querschlitze setzen, sorgfältig aussaugen,
Edelstahlwellenverbinder einsetzen und kraftschlüssig nach
Angaben des Herstellers schließen, einschl. Material.

Hinweis: Die Leistung ist VOR der Fliesenverlegung gesondert
durch die Bauleitung freigeben und abnehmen zu lassen.
Ohne einen gesonderten Freigabevermerk wird die Leistung
NICHT vergütet.
Menge: 20,000 m

**3.1.20 Bodenabdichtung, innen, Dichtmasse, W2-I**
2-lagige Bodenabdichtung gemäß DIN 18534 und nach ZDB,
innen, für hohe Wassereinwirkung, mit Dichtmasse inkl.
Untergrundvorbehandlung (säubern, grundieren usw.),
Dichtungsbändern in den Ixeln sowie aller Anschlüsse an Einbauteile.

Ausführung:
- Manschetten an allen Durchdringungen
- Dichtband in allen Wand- und Boden- und Wannenixeln
- Abdichtung an Wänden mind. 5cm hochführen, bzw. über die
Höhe des zu erwartenden Spritzwasserbereichs und
mind. 20cm über Wasserentnahmestellen
- Fortführen der Abdichtung unter und hinter der Badewanne
- Abdichtung an Winkel Bodenbelagswechsel hochführen
- Abdichtung auch in Türleibungen hinter Zarge hochführen
Einbaubereich:  sämtliche Bodenflächen in
  Duschen, Bädern und WC's

Wassereinwirkungsklasse:  W2-I
Richtfabrikat: PCI System Seccoral 1K

Angebotenes Produkt: '..........................................' vom Bieter einzutragen
Menge: 55,000 m2

**3.1.30 Untergrundspachtelung,3-8mm**
Ausgleichen von Unebenheiten im Estrich mit einer hochwertigen,
selbstverlaufender Spachtelmasse.

Schichtdicke:  3-8 mm (i. M. 5,50 mm)
Ansatz: 100% der gesamten Bodenflächen
Menge: 55,000 m2

**3.1.40 Bodenfliese im Dünnbett, 60/60cm, Mirage "Glocal"**
Bodenfliesen aus Feinsteinzeug liefern und im Dünnbett verlegen,
einschl. aller Zuschnitte, Verfugung und Anarbeiten an Bauteile.

Material:
- Feinsteinzeug in Zementoptik
- Mirage Bodenfliese "Glocal"
- Farbe Ideal GC 03
- Natur - unpoliert
- durchgefärbt
- rektifiziert
- R9/SP
- Format 60x60cm
- Fugenbreite ca. 2,5mm

gemäß: - Bemusterungskatalog "Best Place" - Baddetails

Einbauort: sämtliche Bodenflächen in Duschen, Bädern und WC‘s

Hinweis: Die Anfangspunkte der Verlegerichtungen gemäß der
aufgeführten Baddetails sind unbedingt zu beachten.
Menge: 55,000 m2

**3.1.50 Zulage Rutschhemmungsklasse R10**
*** Bedarfsposition ohne GB
Zulage zur vorbeschriebenen Bodenfliesen mit erhöhter
Rutschhemmungsklasse R10.
Menge: 55,000 m2

**3.1.60 Zulage Bodenfliesen in Duschbereichen**
*** Bedarfsposition ohne GB
Zulage für die Fliesenverlegung in Duschbereichen gemäß
Architektenplanung.

Ausgebildet vom Estrichleger sind Einzelflächen verschiedener
Abmessungen (überwiegend ca. 1,0m2 bis ca. 1,5m2)
entsprechend der Baddetails des Architekten.

Diese Einzelflächen sind vom Fliesenleger mit vorbeschriebenen
Bodenfliesen im Fugenbild gemäß der Baddetails im Gefälle zu
verlegen.

Ein genaues Einmessen der Flächen entsprechend der geplanten
Fliesenfugen ist mit dieser Position abgegolten.

Inklusive der Anarbeitung an Einläufe, Einlaufrinnen usw.
Gefälle:  mind. 2%

Ausführungsort: bodengleiche Duschen in den Wohnungen
Menge: 8,000 m2

**3.1.70 Übergang Fliesen Duschboden**
*** Bedarfsposition ohne GB
Übergang zwischen den Bodenfliesen der Bäder zu den
Bodenfliesen in den Duschbereichen als komplette Leistung
herstellen.

- "Schlaufe" mit Abdichtungsband über der durch den
Estrichleger hergestellten Bodenfuge ausbilden
- Fugenverfüllung mit Dichtschnur und Silikon im Farbton
nach Wahl des AG
Menge: 4,000 m

**3.1.80 Duschrinne eindichten / verfliesen**
*** Bedarfsposition ohne GB
Eindichten und Einfliesen der bauseitig gestellten Duschrinn
als komplette Leistung, inkl. aller erforderlichen Zuschnitte
Anarbeitungen usw.

bauseitiger Ablauf:
- Tece Duschrinne Drainline STEEL II, Edelstahl poliert

Zulage u. A. für:
- erhöhte Aufwendungen beim Herstellen der Bodenabdichtung
- eindichten eines Dichtflieses rund um den Einlauf
- umlaufendes Dichtungsband um den Einlauf
- Fliesenausschnitte entsprechende der Einlaufgröße herstellen
- unterer Abschluss des Ablaufs mit Dichtschnur und Silikon an
Fliesenbelag herstellen
Menge: 5,000 m

**3.1.90 Sockelleiste, h=72mm**
Sockelleiste, passend zum vorbeschriebenen Belag liefern,
im Dünnbett ansetzen und komplett verfugen.

Sockelhöhe: 72mm
Fliesenformat: B/H=60/72mm
Farbton: wie Bodenfliesen
Material: aus geschnittenen Bodenfliesen
Menge: 40,000 m

**3.1.100 Sockelleiste aus Sockelleistenfliese**
*** Bedarfsposition ohne GB
Sockelleiste, passend zum vorbeschriebenen Belag liefern,
im Dünnbett ansetzen und komplett verfugen.

Sockelhöhe: gemäß Produktserie
Fliesenformat: B60cm
Farbton: wie Bodenfliesen

Material: separate Sockelleistenfliese

Angebotenes Produkt: '..........................................' vom Bieter einzutragen
Menge: 40,000 m

**3.1.110 Kantenschutzprofil, h=15mm**
Kantenschutzprofil, z.B. Schlüter SCHIENE-E 15mm liefern
und fachgerecht verlegen.

- Edelstahl V2A
- Für Beläge 15 mm

Richtfabrikat: Fa. Schlüter Schiene - E 15 mm

Angebotenes Fabrikat: '..........................................' vom Bieter einzutragen

Einbauort:  bei Belagswechsel in Türbereichen
Menge: 8,000 m

**3.1.120 Fugenverschluss, innen, Silikon**
Fugenverschluss in Innenräumen, an allen horizontalen und
vertikalen Fliesenstößen, sowie an sonstigen Anschlüssen,
einschl. Vorreinigung, Hinterfüllband und Schnittschutzband
(z. B. Ardex SK 4).

Das Abfugen von Sanitärobjekten (WC, Waschtisch usw.)
ist NICHT Bestandteil der Leistung.

Fugenbreite:  ca. 6 - 8 mm i. M.
Fugenfarbe  passend zum Fliesenbelag nach Wahl des AG
Fugendichtmasse: Silikon

Angebotenes Schnittschutzband: '..........................................' vom Bieter einzutragen
Menge: 50,000 m

**3.1.130 Schutzabdeckung,Folie+Abdeckplatte**
Abdecken des fertigen Fußbodens auf besondere Anordnung
des AG.

Fußbodenschutz aus Bauschutz-Folie und darüber liegender
Systemabdeckplatte, z.B. System "Rele" o. glw. herstellen,
vorhalten und nach Anordnung abbauen.

Inkl. Entsorgung nach Übergabe.

Angebotenes Fabrikat: '..........................................' vom Bieter einzutragen
Menge: 55,000 m2

**3.1.140 Schutzabdeckung, Filzpappe**
*** Bedarfsposition ohne GB
Abdecken des fertigen Fußbodens auf besondere Anordnung
des AG.

Ausführung mit Filzpappe; die Entsorgung wird bauseits durch
den AG durchgeführt.
Menge: 55,000 m2

#### Abschnitt 3.2 Wandfliesen

**3.2.10 Wandabdichtung, innen, Dichtmasse, W2-I**
2-lagige Wandabdichtung gemäß DIN 18534 und nach ZDB,
innen, für hohe Wassereinwirkung, mit Dichtmasse inkl.
Untergrundvorbehandlung (säubern, grundieren usw.),
Dichtungsbändern in den Ixeln sowie aller Anschlüsse an
Einbauteile.

Ausführung:
- Manschetten an allen Durchdringungen
- Dichtband in allen Wand- und Boden- und Wannenixeln
- Abdichtung an Wänden mind. 5cm hochführen, bzw. über die
Höhe des zu erwartenden Spritzwasserbereichs und
mind. 20cm über Wasserentnahmestellen
- Fortführen der Abdichtung unter und hinter der Badewanne
- Abdichtung an Winkel Bodenbelagswechsel hochführen
- Abdichtung auch in Türleibungen hinter Zarge hochführen
Einbaubereich:  sämtliche Wandflächen in
  Duschen, Bädern und WC's

Wassereinwirkungsklasse:  W2-I

Richtfabrikat: PCI System Seccoral 1K

Angebotenes Produkt: '..........................................' vom Bieter einzutragen
Menge: 95,000 m2

**3.2.20 Wandfliese im Dünnbett, 60/60cm, Mirage "Glocal"**
Wandfliese aus Feinsteinzeug liefern und im Dünnbett verlegen,
einschl. aller Zuschnitte, Verfugung und Anarbeiten an Bauteile.

Verlegung in verschiedenen Höhen gemäß Baddetails
des Architekten.

Material (wie Bodenfliese):
- Feinsteinzeug in Zementoptik
- Mirage Bodenfliese "Glocal"
- Farbe Ideal GC 03
- Natur - unpoliert
- durchgefärbt
- rektifiziert
- R9/SP
- Format 60x60cm
- Fugenbreite ca. 2,5mm

gemäß: - Bemusterungskatalog "Best Place" - Baddetails

Einbauort: einzelne Wandflächen gemäß Baddetails der
Architektenplanung in Duschen, Bädern und WC‘s.

Hinweis: Die Anfangspunkte der Verlegerichtungen gemäß der
aufgeführten Baddetails sind unbedingt zu beachten.
Menge: 95,000 m2

**3.2.30 Zulage Wandnische verfliesen, B/H/T=60/30/10cm**
Zulage für die Abdichtung und das Einfliesen von Wandnischen
in Trennwänden zur Dusche gemäß Architektenplanung.

Einzufliesen sind die Rückwand und 4-seitig umlaufend
die Leibungen.

Umlaufend sind Eckschutzschienen einzusetzen; diese sind
in diese Position mit einzurechnen (Edelstahl gebürstet).

Breite:  ca. 60cm
Höhe:  ca. 30cm
Tiefe:  bis ca. 10cm
Detail:  0021
Menge: 1,000 Stk

**3.2.40 Fugenverschluss, innen, Silikon**
Fugenverschluss in Innenräumen, an allen horizontalen und
vertikalen Fliesenstößen, sowie an sonstigen Anschlüssen,
einschl. Vorreinigung, Hinterfüllband und Schnittschutzband
(z.B. Ardex SK 4).

Das Abfugen von Sanitärobjekten (WC, Waschtisch usw.) ist
NICHT Bestandteil der Leistung.

Fugenbreite:  ca. 6 - 8 mm i.M.
Fugenfarbe  passend zum Fliesenbelag nach Wahl des AG
Fugendichtmasse: Silikon

Angebotenes Schnittschutzband: '..........................................' vom Bieter einzutragen
Menge: 200,000 m

**3.2.50 Edelstahleckschiene, 15mm**
Kantenschutzprofil liefern und fachgerecht verlegen.

- Edelstahl gebürstet
- Für Beläge ca. 15 mm

Richtfabrikat: Fa. Schlüter Jolly

Angebotenes Fabrikat: '..........................................' vom Bieter einzutragen

Einbauort:  gemäß Architektenvorgabe und Anordnungen
der örtlichen Bauleitung
Menge: 140,000 m

#### Abschnitt 3.3 Sonstiges

**3.3.10 Sockelleiste nach Türzargeneinbau anarbeiten**
Sockelleiste nach späterem Einbau der Türzargen
im Nachgang an die Zarge anarbeiten und ausfugen.

Abrechnung: 1 Stk Bad = 2 Stk Sockelfliese.
Menge: 6,000 Stk

**3.3.20 Verfugung Boden, Acrylat**
Wandanschlüsse zwischen Sockel-/Wandfliese und
ungefliesten Wänden mit Acrylat versiegeln.

- überstreichbar
- Fugenfarbe: passend zur Wandfarbe nach Angabe AG

Ausführung gem. Bemusterungsliste
Menge: 45,000 m

**3.3.30 Aussparungen in Wandfliesen Rohrdurchführungen etc.**
Herstellen von runden Aussparungen für Rohrdurchführungen,
Schalter und Steckdosen in Wandfliesen der Position
"Wandbekleidung aus Feinsteinzeugfliesen, 30x60cm".

Durchmesser: bis ca. 150 mm.

Menge wie folgt:
- je Dusche: 3 Stück
- je Waschbecken: 3 Stück
- je WC: 3 Stück
- je Wasserzähler: 2 Stück
- je Abstellhahn: 2 Stück
- je Schalter bzw. Steckdose: 1 Stück
- je Waschmaschine: 2 Stück (wenn an gefliester Wand)
Menge: 90,000 Stk

**3.3.40 Revisionsklappe, Fliesen**
Revisionsklappe liefern, einbauen und ausfliesen.

| Funktion: | Revisionsöffnung |
| --- | --- |
| Abmessung: | ca. 30 x 30 cm |
| Ausführung: | zum ausfliesen |
| Ausstattung: | mit Magnethalter |

Sämtliche Nebenarbeiten zum ausfliesen der
Revisionsöffnung inklusive Verschnitt,
sind in diese Position einzurechnen.
Menge: 6,000 Stk
DIN 276-1 2008-12: 345
DIN 276 2018-12: 345

### Titel 4 3301 - Holzinnentüren

#### Abschnitt 4.1 Wohnungseingangstüren

*Hinweis: Ausführungsbeschreibung*
Wohnungseingangstüren gemäß Architektenplanung und der aktuellen Türliste als komplette Leistung herstellen, liefern und einbauen. Hierbei sind insbesondere die vorhandenen Rohbautoleranzen zu prüfen DIN 18202 (Toleranzen im Hochbau).

Befestigung Türzarge nicht sichtbar gem. Zulassung Türblätter sind an der Bodenkante zu versiegeln.

Wohnungseingangstür (gem. Türliste):
Maße:  101 x 213,5 cm B x H (Rohbau)
Ausrichtung:  DIN L/R
Barrierefreiheit: gem. DIN18040-2,
li. Durchgangshöhe > 2,05m,
li. Durchgangsbreite > 90cm für barrierefreie WE
Brandschutz:  DTS gemäß Brandschutznachweis
Schallschutz:  erf. RW > 37dB, RwP (in eingebautem Zustand) > 42dB
Einbruchhemmung:  RC2
Klimaklasse:  III
Bänder:  3D Bänder aus Edelstahl
Ausstattung:  absenkbare Bodendichtung
Obentürschließer: Leitfabrikat GEZE TS 5000, gleichwertig o. optisch sehr ähnlich
Beschlag: Sicherheitsbeschlag, ohne Kernziehschutz, einbruchhemmend RC2
Edelstahl Drücker/ Knauf, z.B. Dorma OGRO 8906 / 3020
Schloss: vorgerüstet für PZ

Türblatt:
Ausführung: Holztürblatt überfälzt
Material: Holz - Vollspan, Verkehrsweiß RAL9016
sonst. Ausstattung: Weitwinkelspion

Zarge:
Ausführung: Holzumfassungszarge
(3-teilig, Zargenspiegelbreite: bandseitig min 45mm, Bodenabschluss: Zarge ohne Bodeneinstand,
Befestigungsmittel für Wandart Poroton (Schalungsstein mit Betonverfüllung)
Maulweite:  ca. 27cm
Oberfläche: Verkehrsweiß RAL9016
Detail: z.B. 0090 - Türliste

Angebotener Obertürenschließer: '..........................................' vom Bieter einzutragen

Angebotener Beschlag: '..........................................' vom Bieter einzutragen

Angebotenes Türfabrikat: '..........................................' vom Bieter einzutragen

**4.1.10 WE Tür, B/H=1,01/2,135m, DIN rechts**
WE-Türelement gemäß vorstehender Ausführungsbeschreibung
liefern und einbauen.

Aufschlagrichtung:  DIN rechts
Menge: 3,000 Stk

**4.1.20 WE Tür, B/H=1,01/2,135m, DIN links**
WE-Türelement gemäß vorstehender Ausführungsbeschreibung
liefern und einbauen.

Aufschlagrichtung:  DIN links
Menge: 1,000 Stk

#### Abschnitt 4.2 Wohnungsinnentüren

**4.2.10 Innentürelement, B/H=0,76/2,135m, MW=125mm, DIN rechts**
*** Bezugsbeschreibung
Wohnungsinnentürelement inkl. Umfassungszarge und
Beschlag als komplette Leistung liefern und einbauen.

Türblatt:  Holz - Röhrenspann; Verkehrsweiß RAL9016
Kanten: Zarge wie auch Türblatt, abgerundete Kanten
Türunterschnitt:  12mm
Beschlag Richtfabrikat: Hoppe Amsterdam Serie, Edelstahl
Bänder:  3D Bänder
Schloss:  WC-Schloss mit Besetztanzeige und Notöffnung für
Innentür, als Zulage (Mehrpreis gegenüber Buntbartschloss).
Passend zur Serie der angebotenen Garnituren.
Maße: 76 x 213,5 cm B x H (Rohbau)
Ausrichtung:  DIN rechts
Maulweite UZ: 125mm
Einbauort:  Bad oder WC

Angebotenes Türfabrikat: '..........................................' vom Bieter einzutragen

Angebotener Beschlag: '..........................................' vom Bieter einzutragen
Menge: 2,000 Stk

**4.2.20 Innentürelement, B/H=0,76/2,135m, MW=125mm, DIN links**
*** wie Position 4.2.10
Maße:  76 x 213,5 cm B x H (Rohbau)
Ausrichtung:  DIN links
Maulweite UZ: 125mm
Einbauort:  Bad oder WC
Menge: 1,000 Stk

**4.2.30 Innentürelement, B/H=0,76/2,135m, MW=150mm, DIN rechts**
*** wie Position 4.2.10
Maße:  76 x 213,5 cm B x H (Rohbau)
Ausrichtung:  DIN rechts
Maulweite UZ: 150mm
Einbauort:  Bad oder WC
Menge: 1,000 Stk

**4.2.40 Innentürelement, B/H=0,885/2,135m, MW=125mm, DIN links**
*** wie Position 4.2.10
Maße:  88,5 x 213,5 cm B x H (Rohbau)
Ausrichtung:  DIN links
Maulweite UZ: 125mm
Einbauort:  Bad oder WC
Menge: 1,000 Stk

**4.2.50 Innentürelement, B/H=0,885/2,135m, MW=125mm, DIN rechts**
*** wie Position 4.2.10
Maße:  88,5 x 213,5 cm B x H (Rohbau)
Ausrichtung:  DIN rechts
Maulweite UZ: 125mm
Einbauort:  Bad oder WC
Menge: 1,000 Stk

**4.2.60 Zulage für Feuchtraumtür,1-flg., bis B/H=0,885/2,135m**
Zulage zu v. g. 1-flg. Türelementen ohne Anforderungen, inkl.
Zargenausklinkung aufgrund unterschiedlicher höhen durch
Belagswechsel, für die feuchtraumgeeignete Ausführung:

Anforderung: Feuchtraumeignung n. RAL-RG 426
Türblatteinlage: z.B. feuchteunempfindliche Einlage mit
Kunststoffeinleimer
Maße:  bis 88,5 x 213,5 cm B x H (Rohbau)
Menge: 6,000 Stk

**4.2.70 Innentürelement, B/H=0,885/2,135m, MW=125mm, DIN rechts**
*** Bezugsbeschreibung
Wohnungsinnentürelement inkl. Umfassungszarge und
Beschlag als komplette Leistung liefern und einbauen.

Türblatt:  Holz - Röhrenspann; Verkehrsweiß RAL9016
Kanten: Zarge wie auch Türblatt, abgerundete Kanten
Türunterschnitt:  12mm
Beschlag Richtfabrikat: Hoppe Amsterdam Serie, Edelstahl
Bänder:  3D Bänder
Schloss:  Buntbart
Maße: 88,5 x 213,5 cm B x H (Rohbau)
Ausrichtung:  DIN rechts
Maulweite UZ: 125mm
Einbauort:  alle Räume außer Bad bzw. WC

Angebotenes Türfabrikat: '..........................................' vom Bieter einzutragen

Angebotener Beschlag: '..........................................' vom Bieter einzutragen
Menge: 3,000 Stk

**4.2.80 Innentürelement, B/H=0,885/2,135m, MW=125mm, DIN links**
*** wie Position 4.2.70
Maße: 88,5 x 213,5 cm B x H (Rohbau)
Ausrichtung:  DIN links
Maulweite UZ: 125mm
Einbauort:  alle Räume außer Bad bzw. WC
Menge: 4,000 Stk

**4.2.90 Innentürelement, B/H=0,885/2,135m, MW=150mm, DIN rechts**
*** wie Position 4.2.70
Maße: 88,5 x 213,5 cm B x H (Rohbau)
Ausrichtung:  DIN rechts
Maulweite UZ: 150mm
Einbauort:  alle Räume außer Bad bzw. WC
Menge: 1,000 Stk

**4.2.100 Innentürelement, B/H=0,885/2,135m, MW=150mm, DIN links**
*** wie Position 4.2.70
Maße: 88,5 x 213,5 cm B x H (Rohbau)
Ausrichtung:  DIN links
Maulweite UZ: 150mm
Einbauort:  alle Räume außer Bad bzw. WC
Menge: 1,000 Stk

**4.2.110 Innentürelement, B/H=0,76/2,135m, MW=125mm, DIN links**
*** wie Position 4.2.70
Maße: 76 x 213,5 cm B x H (Rohbau)
Ausrichtung:  DIN links
Maulweite UZ: 125mm
Einbauort:  alle Räume außer Bad bzw. WC
Menge: 1,000 Stk

**4.2.120 Innentürelement, B/H=0,76/2,135m, MW=125mm, DIN rechts**
*** wie Position 4.2.70
Maße: 76 x 213,5 cm B x H (Rohbau)
Ausrichtung:  DIN rechts
Maulweite UZ: 125mm
Einbauort:  alle Räume außer Bad bzw. WC
Menge: 1,000 Stk

**4.2.130 2-flüglige Tapetentür passend zu vorbeschriebenen**
2-flüglige Tapetentür passend zu vorbeschriebenen
Innentürelementen gemäß örtlichem Aufmaß inkl. Blockzarge,
Beschlägen usw. als komplette Leistung herstellen,
liefern und einbauen.

Tür Nummer: T1.02
lichte Öffnung: B/H=0,82/2,135m (Rohbau)
siehe: Grundriss Vorderhaus 5. OG, Plan Nummer 0028
gem. Türliste
Menge: 2,000 Stk

### Titel 5 3321 - Tischlerarbeiten

#### Abschnitt 5.1 Vorbereitende Leistungen

**5.1.10 Werkplanung und Statik**
*** Pauschalposition
Dem Auftragnehmer werden nach Auftragserteilung
Übersichtszeichnungen übergeben.

Die weitere technische Bearbeitung, d. h. - Erstellen einer
Ausführungsstatik sowie Erstellung von Konstruktions- und
Detailplänen für alle in der Leistungsbeschreibung aufgeführten
Positionen / Teilleistungen:

- Abstimmung der Details mit dem AG bzw. mit dem
Architekten rechtzeitig vor Fertigungsbeginn
- örtliche Aufmaße
- Standsicherheitsnachweise
- Vorlage von Original-Muster der Geländerkonstruktionen sind
mit dieser Position komplett anzubieten.

Die mit dem Architekten abgestimmten Konstruktionspläne
und Muster sind vor Fertigungsbeginn bzw. vor
Materialbestellung dem AG zu übergeben bzw. auf dem Planserver
bereitzustellen.

Diese bedürfen der Freigabe durch den Auftraggeber.
Aus den Darstellungen müssen Konstruktion, Maße,
Einbau, Befestigung und Bauanschlüsse der Bauteile
sowie die Einbaufolge erkennbar sein (DIN 18360, Zif.3.1.1.3).

Sämtliche Materialien, Farbtöne usw. sind im Rahmen der Werkplanung
mit dem AG abzustimmen und von diesem freigeben zu lassen.
Menge: 1,000 psch

#### Abschnitt 5.2 Faltwerktreppen innen

**5.2.10 Faltwerktreppe, 16 Stg., F30, ohne Antritt**
Gerade Faltwerktreppe (ohne die ersten beiden Antrittsstufen)
als komplette Leistung gemäß Statik und Architektenplanung
(u. A. Detail 0095) als Stahlkonstruktion mit Holzbelag herstellen,
liefern und montieren, inkl. sämtlicher statisch erforderlich
werdenden Befestigungen, Stützen usw.

Inklusive Handlauf, Treppenwange, Stahlseilgeländer usw.
Anforderung:  feuerhemmend F30
Steigungen:  16 x 19,65/23cm (ohne die ersten beiden
Antrittsstufen und das untere Podest)
Breite:  ca. 95cm

Ausführung:
- Faltwerktreppe Stahlkonstruktion, Winkel Tritt-zu Setzstufe
schiefwinklig (79,15 Grad)
- aufgesattelte Massivholzstufen ca. 30mm stark, der
"Schiefwinkligkeit" der Stahlunterkonstruktion folgend
- Treppenwange (Massivholz wie Treppenstufen) an
der Attikawand angelehnt
- Stahlrahmen Stahlrahmen umlaufend (3-seitig) zur
Befestigung der Geländerstäbe
- Stahlgeländer - nicht tragend - als Rundstäbe zwischen
Stahlrahmen und Faltwerktreppe
- Handlauf (an der Trockenbauwand befestigt)
Trockenbauwand-Verstärkung Lage nach Bekanntgabe
der Befestigungspunkte
- 10/10 Holzstütze als zusätzliche Befestigung der
Treppenwange zur Übernahme der Vertikallasten.
- Wandhandlauf

Gesamte Stahlkonstruktion rostschutz grundiert und farbig
endbeschichtet im Farbton nach Wahl des AG.

Hinweis: Die Treppenwange im unteren Bereich sowie das untere
Podest, die zweite gerade Stufe und die erste, unterste "Podeststufe"
sind nachfolgend gesondert ausgeschrieben.

Richtmaterial:
Wange und Tritt- und Setzstufe: Eiche massiv, D=30mm
Richtmaterial Wandhandlauf: Eiche massiv, Rund, D=40mm

Ausführungsort:  1 x Vorderhaus und 1 x Hinterhaus

Detail:  0095, 0080
Menge: 2,000 Stck

**5.2.20 ZP, Stufe, unteres Antrittpodest, untere Treppenwange**
Unteres Zwischenpodest, 2. Stufe, unteres Antrittpodest und
untere Treppenwange passend zur vorbeschriebenen Treppe
herstellen, liefern und montieren als komplette Leistung.

Alle Ansichtsflächen geschlossen.
Materialien wie vor beschrieben.

1 x Antritt unten links (VH) und 1 x Antritt untern Rechts (HH)
unteres Zwischenpodest: B/L = 83,25/95cm
Stufe:  B = 83,25, Steigung 19,65/23cm
unteres Antrittpodest: 5-eckig, max. B/L = 83,25/83,25cm
untere Treppenwange: 5-eckig,
Abmessungen L/H: ca. 140/70cm

Detail:  0095
Menge: 2,000 Stck

#### Abschnitt 5.3 Innenstufen

*Hinweis: Stufen in Treppenverlängerung vor grossen Terrassen*

**5.3.10 Tritt- und Setzstufe, Massivholz, ca. 20/34cm, L=7,00m**
*** Bezugsbeschreibung
Tritt- und Setzstufe aus Massivholz (Eiche massiv, passend zur
vorbeschriebenen Faltwerktreppe), gemäß Werk- und
Architektenplanung herstellen, liefern und montieren.

Alle Ansichtsflächen geschlossen.
Materialien wie vor beschrieben.

Stufenlänge:  ca. 7,00m
Steigung:  ca. 20/34cm

Einbauort:  vor Fenstern an der Terrasse Vorderhaus in
Verlängerung der vorbeschriebenen Faltwerktreppe

siehe:
- Detail 0058, 0059
- Architektengrundrisse Vorderhaus und Quergebäude 5. OG,
Plannummern 0028 und 0029
Menge: 1,000 Stck

**5.3.20 Tritt- und Setzstufe, Massivholz, ca. 20/34cm, L=3,10m**
*** wie Position 5.3.10
Stufenlänge:  ca. 3,10m

Einbauort:  vor Fenster an der Terrasse Vorderhaus
im Schlafzimmer
Menge: 1,000 Stck

**5.3.30 Tritt- und Setzstufe, Massivholz, ca. 20/34cm, L=5,80m**
*** wie Position 5.3.10
Stufenlänge:  ca. 5,80m

Einbauort:  vor Fenstern an der Terrasse zum 2. Hof in
Verlängerung der vorbeschriebenen Faltwerktreppe
Menge: 1,000 Stck

**5.3.40 Tritt- und Setzstufe, Massivholz, ca. 20/34cm, L=1,40m**
*** wie Position 5.3.10
Stufenlänge:  ca. 1,40m

Einbauort:  vor Fenster an der Terrasse vor Fenstern an
der Terrasse zum 2. Hof im Zimmer 1
Menge: 1,000 Stck

*Hinweis: Stufen vor Loggien zum Innenhof*

**5.3.50 Tritt- und Setzstufe, Massivholz, ca. 13/9-26cm, L=1,80m**
*** Bezugsbeschreibung
Durchgehende BREITER WERDENDE Tritt- und Setzstufe
aus Massivholz (Eiche massiv, passend zur vorbeschriebenen
Faltwerktreppe), gemäß Werk- und Architektenplanung herstellen,
liefern und montieren.

Der Verlauf der Treppenstufe ist auf dem Grundriss 5. OG
zu erkennen.

Die Stufenbreite wechselt von ca. 9cm auf ca. 26cm;
die Verbreiterung ist "als Bogen" ausgeführt.

Alle Ansichtsflächen geschlossen.
Materialien wie vor beschrieben.

Breite Stufenseite 1 x links und 1 x rechts.
Stufenlänge gesamt: ca. 1,80m
Steigung:  ca. 13/9-26cm
Länge mit ca. 9cm:  ca. 1,00m
Länge mit ca. 26cm: ca. 0,80m

Einbauort:  vor Fenstern der Loggia WE Vorderhaus

siehe:
- Detail 0077, 0079, 0085
- Architektengrundriss Vorderhaus 5. OG
Menge: 2,000 Stck

**5.3.60 Tritt- und Setzstufe, Massivholz, ca. 13/9-26cm, L=2,70m**
*** wie Position 5.3.50
Stufenlänge gesamt: ca. 2,70m
Steigung:  ca. 13/9-26cm
Länge mit ca. 9cm:  ca. 1,35m
Länge mit ca. 26cm: ca. 1,35m

Einbauort: vor Fenster der Loggia WE Hinterhaus (Schlafzimmer)
Menge: 1,000 Stck

**5.3.70 Tritt- und Setzstufe, Massivholz, ca. 13/9-26cm, L=1,60m**
*** wie Position 5.3.50
Stufenlänge gesamt: ca. 1,60m
Steigung:  ca. 13/9-26cm
Länge mit ca. 9cm:  ca. 0,80m
Länge mit ca. 26cm: ca. 0,80m

Einbauort:  vor Fenster der Loggia WE Hinterhaus (Kochen)
Menge: 1,000 Stck

### Titel 6 3331 - Maler- und Lackierarbeiten

#### Abschnitt 6.1 Wohnungen

**6.1.10 Wand,Glas-/Malervlies,inkl.Untergr. , 130 g/m²**
Wand - und Leibungsflächen und Stützenflächen, innen,
Aufbringen von rissüberdeckendem Glasvlies/Malervlies inkl.
Untergrundvorbehandlung.

Eigenschaften: 130 g/m², Reißfest, rissüberbrückend, dimensionsstabil,
spannungsarm, feuchtebeständig, lösemittelfrei, geruchsneutral
und haftfest.

Einbauort: Gipsputz / Kalkzementputz / Trockenbau
Menge: 1210,000 m2

**6.1.20 Grundierung, Untergrund GP, KZ-Putz, Trockenbau**
Wand - und Leibungsflächen und Stützenflächen mit Tiefengrund
behandeln, kleine Schäden beispachteln und sonstige Unebenheiten
fachgerecht abstoßen und gegebenenfalls beischleifen.

Ausbesserungen im geringen Umfang bis max. 5 % der zu
bearbeitenden Fläche.

Anschließend eingefärbte Grundierung als Malergrundvorbehandlung
bei saugenden Untergründen für Wandanstrich.

Putzgrund: Gipsputz / Kalkzementputz / Trockenbau
Folgeleistung: Anstrichaufbau gemäß Architektenplanung
Menge: 1210,000 m2

**6.1.30 Wandflächen,innen,Dispersion**
Wand - und Leibungsflächen und Stützenflächen im Innenbereich
mit Dispersionsfarbe mindestens 2 x deckend endbeschichten.

Untergrund: geputzte Oberflächen bzw. GK-Oberflächen mit Malerflies
Nassabriebklasse: 2 (scheuerbeständig)
Farbton: RAL 9010 (reinweiß)

Ausführungsort: alle Wände, Stützen und Leibungen
Menge: 1210,000 m2

**6.1.40 Decken,Glas-/Malervlies,inkl.Untergr., 130 g/m²**
Deckenflächen, innen, Aufbringen von rissüberdeckendem
Glasvlies/Malervlies inkl. Untergrundvorbehandlung.

Eigenschaften: 130 g/m², Reißfest, rissüberbrückend, dimensionsstabil,
spannungsarm, feuchtebeständig, lösemittelfrei, geruchsneutral
und haftfest

Ausführungsort: GK-Decken und Schürzen
Menge: 450,000 m2

**6.1.50 Deckenflächen,innen,Dispersion**
Neue Decken- und Schürzenflächen im Innenbereich mit
Dispersionsfarbe mindestens 2 x deckend endbeschichten.

Untergrund: GK-Oberflächen
Farbton: RAL 9010 (reinweiß)

Ausführungsort: Trockenbaudecken und alle Trockenbauschürzen
Menge: 450,000 m2

**6.1.60 Zulage fungizid**
Zulage für zusätzliche Ausführung der Wand- und Deckenanstriche
fungizid.

Ausführungsort: Bäder
Menge: 300,000 m2

**6.1.70 Fugendichtung innen, Acryl, 15 mm**
Fugenverschluss innen als horizontale und vertikale Wand- und
Deckenanschlüsse sowie an Türbekleidungen.

Des Weiteren sind mind. zu verfugen:
- alle Fliesensockel und sonstige Fliesenflächen die an gestrichene
Wandflächen angrenzen
- alle Fensterleibungen innenseitig umlaufend

Fugenbreite:  6-8 mm i. M.
Fugendichtmasse:  Acryl
Einbauort:  Ixel

Kalkulationsansatz: 1 m pro ca. 1,0 m2 Deckenfläche und Wandfläche
Menge: 1700,000 m

**6.1.80 Stahlkleinbauteile,Acryllack/Alkydharz**
Kleinbauteile aus Stahl, mit Acryllack/Alkydharzfarbe deckend
lackieren, inkl. Untergrundvorbereitung.

Untergrund: Stahl, verzinkt
Form: Stahl-Hohlprofile, Flachstähle u. ä
Farbton:  RAL- Farbton n. Wahl des AG
Menge: 25,000 m2

#### Abschnitt 6.2 Sonstiges

**6.2.10 Fenster temporär abkleben**
Temporärer Schutz von Fenstern unterschiedlicher
Abmessungen, während der Malerarbeiten vollflächig
Schützen durch Abkleben, rückstandsloses Entfernen des
temporären Schutzes und Materialentsorgung nach
Abschluss der Arbeiten. Fensterflügel so abkleben,
dass sie zum Lüften geöffnet werden können.
Menge: 130,000 m2

**6.2.20 Abdeckung Fußboden mit Filzpappe**
Bodenflächen temporär gegen Verschmutzung während der
Endbeschichtungen vollflächig abdecken, geeignetes
Material nach Wahl des AN, einschl. Entfernen nach
Abschluss der Arbeiten.
Abdeckung gegen Verrutschen verkleben.
Hinweis: der Schutz, bzw. die Reinigung des Estrichs
während der Grundierungs-/Erstbeschichtungsleistung
wird nicht vergütet. Verschmutzungen /Farbrückstände
auf den Estrichflächen sind eigenständig und
rückstandslos zu beseitigen
Menge: 1,000 m2

**6.2.30 Estrich-Randdämmstreifen zurück schneiden**
Estrich-Randdämmstreifen bis auf 20 mm über
Estrichbelag zurückschneiden und fachgerecht entsorgen.
Menge: 350,000 m

**6.2.40 Besondere Maßnahmen zum Schutz von Türen, innen**
*** Bedarfsposition ohne GB
Schutzabdeckung von Türen, innen
einschließlich Abkleben, Unterhaltung und späterer
Beseitigung/Entsorgung.

Abdeckung bestehend aus:
Abdeckfolien / Selbstklebende Folien / rückstandsfreie Klebebänder

Abrechnung: Nach ausgeführter / abgedeckter Ansichtsfläche
Menge: 75,000 m2

**6.2.50 Teil-/Fleckspachtelung (Ausbesserungen) Wand Putz**
Wandflächen mit vorhandenem Gipsputz in Teilflächen zur
Aufnahme der im nachfolgende Beschichtung aus
Dispersionsfarbe ausbessern / spachteln, mit
verarbeitungsfertiger, gut füllender
Leichtspachtelmasse, emissions- und lösemittelfrei.
Das Angleichen / Schleifen der Oberfläche ist mit
einzukalkulieren.
Menge: 250,000 m2

**6.2.60 Installationsschlitz, 50/30 mm, Q3, schließen**
Installationsschlitze nachträglich schließen, einschl. Anarbeiten
an vorhandene Putzflächen, inkl. Untergrundvorbereitung
einschl. Lieferung und Einbau erforderlicher Putzträger.

Oberflächenqualität: Q3
Schlitzbreite: bis 50 mm
Schlitztiefe: bis 30 mm
Menge: 20,000 m

**6.2.70 Zulage Beschichtung Revisionsklappe 30/30cm**
*** Bezugsbeschreibung
Als Zulage zur Erstbeschichtung für die folgende Ausführung:

- Beschichtung einer Decken- oder Wandrevisionsklappe,
  Rahmen aus Aluminium, mit Füllung aus GK
- Größe bis 30/30 cm

Den Revisionsklappen-Innenrahmen vor der Beschichtung
grundsätzlich herausnehmen und getrennt beschichten,
damit keine Farbe in die schmale Fuge zwischen
Innendeckel und Außenrahmen eindringt.
Menge: 4,000 Stk

**6.2.80 Zulage Beschichtung Revisionsklappe 40/40cm**
*** wie Position 6.2.70
- Größe bis 40/40cm
Menge: 8,000 Stk

**6.2.90 Zulage Beschichtung Revisionsklappe 40/40 bis 60/60cm**
Als Zulage zur Erstbeschichtung für die folgende Ausführung:

- Beschichtung einer Revisionsklappe 40/40cm bis 60/
60cm, Rahmen aus Aluminium, mit Füllung aus GK.

Den Revisionsklappen-Innenrahmen vor der Beschichtung
grundsätzlich herausnehmen und getrennt beschichten,
damit keine Farbe in die schmale Fuge zwischen
Innendeckel und Außenrahmen eindringt.
Menge: 30,000 Stk

### Titel 7 3341 - Parkettarbeiten

#### Abschnitt 7.1 Parkettarbeiten

**7.1.10 Risse / Scheinfugen im Estrich schließen**
Schein- und Arbeitsfugen in mineralischen Estrichen aufweiten
und Querschlitze setzen, sorgfältig aussaugen,
Edelstahlwellenverbinder einsetzen und kraftschlüssig nach
Angaben des Herstellers schließen, einschl. Material.

Hinweis: Die Leistung ist VOR der Parkettverlegung gesondert durch
die Bauleitung festzulegen, aufzumessen und abnehmen zu lassen.
Ohne einen gesonderten Freigabevermerk wird die Leistung NICHT
vergütet.
Menge: 70,000 m

**7.1.20 Untergrundspachtelung 2-3mm**
Vollflächiges Ausgleichen von Unebenheiten im Untergrund mit
einer hochwertigen, selbstverlaufenden Spachtelmasse.

Schichtdicke:  2 - 3 mm (i. M. 2,5mm)
Kalkulationsansatz:  100 % der Gesamtmenge

Hinweis: Die Leistung ist VOR der Parkettverlegung gesondert durch
die Bauleitung festzulegen, aufzumessen und abnehmen zu lassen.
Ohne einen gesonderten Freigabevermerk wird die Leistung NICHT
vergütet.
Menge: 315,000 m2

**7.1.30 Mehrschichtparkett Eiche matt lackiert, D = 11 mm, verklebt**
Mehrschichtparkett Fischgrat Eiche wie folgt liefern
und einbauen
- Untergrund: Heitzestrich
- Holzart: Eiche
- Sortierung: natur nach EN 13489
- Belagdicke: 11 mm
- Nutzschicht: Echtholz 3,6 mm
- Oberfläche: matt lackiert
- Optik: Einzelstab
- Verlegeart: nach Anweisung Bauleitung
- Verlegemuster: Fischgrat oder wilder Versatz
- Fußbodenheizung: geeignet
- Verlegeverfahren: gerade verklebt
- Maße: ca. 500x70x11 mm
- Kleber: Emissionsfrei, min. Emicode EC1
Produkt:  Hinterseer PARAT DOS Avantgard Mehrschichtparkett, Fase

Einbauort: DG
Menge: 315,000 m²

**7.1.40 Sockelleiste, H=60mm**
Kernsockelleiste, Farbe weiß, mit elastischer Weichlippe
oben und unten, geklebt.

Höhe: 60mm
Farbe: weiß
Fabrikat: Cubu flex life Design
Menge: 350,000 m

**7.1.50 Korkstreifen, b=10mm**
Korkstreifen als Anschluss an andere Bauteile.

Ausführung oberflächengleich.
Ausführung z.B. an bodentiefen Fenstern
Material:  Korkstreifen
Breite:  bis ca. 10 mm

Positionierung ist mit der örtlichen Bauleitung
abzustimmen.
Menge: 100,000 m

**7.1.60 Feldbegrenzungsfugen mit Korkstreifen, b=10mm**
*** Bedarfsposition ohne GB
Feldbegrenzungsfugen innerhalb von Parkettflächen herstellen.

Ausführung:
- Überprüfung der Lage der durch den Estrichleger hergestellten
vorhandenen Feldbegrenzungsfuge (bei Unstimmigkeiten
Bauleitung informieren)
- Herstellung einer fluchtgenauen Feldbegrenzungsfuge gemäß
Architektenfreigabe innerhalb der Parkettfläche;
- Parkettstöße mit Kork ausbilden

Ausführung oberflächengleich.
Material:  Korkstreifen / Spritzkork
Breite:  bis ca. 10 mm
Menge: 50,000 m

**7.1.70 Abstellwinkel Edelstahl, ca. 15/40mm, L=1,135m**
Abstellwinkel aus Edelstahl liefern und als Parkettabschluss an
WE-Türen einbauen.

Profil:  ca. L=15/40mm
Länge:  ca. 1,135m
Menge: 4,000 Stck

**7.1.80 Erstpflege Parkettboden**
*** Bedarfsposition ohne GB
Erstpflege des zuvor beschriebenen Parkettbodens, bestehend
aus gründlicher Reinigung und mehrmaligem Auftrag des
Erstpflegemittels gem. Herstellerempfehlung.
Menge: 315,000 m2

**7.1.90 Schutzabdeckung,Folie+Abdeckplatte**
*** Bedarfsposition ohne GB
Abdecken des fertigen Fußbodens auf besondere Anordnung des AG.

Fußbodenschutz aus Bauschutz-Folie und darüber liegender
Systemabdeckplatte, z.B. System "Rele" o. glw. herstellen, vorhalten
und nach Anordnung abbauen.

Inkl. Entsorgung nach Übergabe.
Menge: 315,000 m2

**7.1.100 Schutzabdeckung, Filzpappe**
Abdecken des fertigen Fußbodens auf besondere Anordnung
des AG. Ausführung mit Filzpappe; die Entsorgung wird bauseits
durch den AG durchgeführt.
Menge: 315,000 m2

#### Abschnitt 7.2 Türschwellen WE-Türen

**7.2.10 Holztürschwelle, Türschwellenprofil, WE-Türen**
Holztürschwelle und Türschwellenprofil gemäß Architektenplanung
herstellen, liefern und einbauen.

Holztürschwelle: Breite ca. 28cm, Stärke ca. 3cm
Montage: gemäß Erfordernis (Untergrund Mauerwerk)
Türschwellenprofil: ALUMAT Typ KS mit Silikondichtung (Richtfabrikat)
Detail:  z.B. 0089

Angebotene Holzart Schwelle: '..........................................' vom Bieter einzutragen

Angebotene Befestigung Schwelle: '..........................................' vom Bieter einzutragen

Angebotenes Schwellenprofil: '..........................................' vom Bieter einzutragen
Menge: 4,000 Stck

#### Abschnitt 7.3 Sonstiges

**7.3.10 Dokumentation / Eigenprüfung Untergrund / Feuchtemessung / Belegreife**
Bauteil- und Geschossweise Prüfung des Estrich
Untergrundes mit Dokumentation, Freimeldung und
Übergabe an Bauleitung vor Verlegebeginn.
Die Prüfung und die Beurteilung der Belegreife ist
Aufgabe des Oberbodenlegers und umfasst sowohl die
Kontrolle der relativen Luftfeuchte im Raum, als auch
die Messung des Feuchteuntergrundes mittels CM-Methode.
Menge: 2,000 Stk

**7.3.20 Reinigen der Estrichflächen**
*** Bedarfsposition ohne GB
Reinigen der Estrichflächen von grober Verschmutzung
durch Bauschutt, Gips, Mörtelreste, Farbreste u.ä.,
soweit sie von anderen Unternehmern verursacht sind,
einschl. Beseitigen des Bauschuttes, Transportkosten
und Deponiegebühren.
Die Leistung ist nur auf Anweisung der Bauleitung auszuführen.
Menge: 1,000 m2

**7.3.30 Estrichoberfläche schleifen**
*** Bedarfsposition ohne GB
Estrichoberfläche maschinell (mit Tellerschleifer) schleifen, für ein
gleichmäßiges Schleifbild. Randbereiche und Ecken sind auch zu bearbeiten.
Ausgleichen von geringen Unebenheiten für den Einbau des entsprechenden
Bodenbelags.

Leistung erfolgt ausdrücklich auf Anweisung der örtlichen Bauleitung.
Menge: 1,000 m2

**7.3.40 Flachleisten**
*** Bedarfsposition ohne GB
Im Bereich der bodentiefen Fenster werden Flachleisten
 im Farbton des Parketts verlegt.
Menge: 1,000 m

**7.3.50 Versiegelung Türzargen**
Versiegelung der Türzargen am Bodenbelag, dauerelastisch.

Material: Parkettacryl
Anzahl: 2 mal pro Zarge
Farbe: in Anlehnung an Bodenbelag, nach Bemusterung
Abrechnung: je Zarge/Tür
Menge: 20,000 Stk

#### Abschnitt 7.4 Stundenlohnarbeiten

**7.4.10 Stundensatz, Vorarbeiter**
*** Bedarfsposition ohne GB
Arbeiten, welche nicht in den Positionen erfasst sind und gegen Nachweis zur Ausführung kommen, nach Aufforderung der Bauleitung
Ausführungskraft: Facharbeiter/Vorarbeiter
Menge: 1,000 h

**7.4.20 Stundensatz, Helfer**
*** Bedarfsposition ohne GB
Arbeiten, welche nicht in den Positionen erfasst sind und gegen Nachweis zur Ausführung kommen, nach Aufforderung der Bauleitung
Ausführungskraft: Helfer
Menge: 1,000 h

### Titel 8 3392 - Gebäudereinigung

#### Abschnitt 8.1 Baugrobreinigung während der Bauphase

**8.1.10 Stundenlohnarbeiten für Beräumung während der Bauphase**
Stundenlohnarbeiten für Beräumung während der Bauphase in
zu bereit stellende Container.

Die Entsorgung wird unter den nachfolgenden Positionen vergütet.
Menge: 40,000 h

**8.1.20 Zulage für Dokumentation**
Zulage zur Vorposition für die Dokumentation der
Abfallbeseitigung mittels Fotos (Kalkulationsansatz ist
der Aufwand zu den tatsächlichen Entsorgungsstunden).

Zuordnung der Fotos zu Wohnung und Verursacher.
Menge: 10,000 h

**8.1.30 Einsatzstunden für Trocknungsarbeiten mit Nassauger**
Einsatzstunden für Trocknungsarbeiten mit Nasssauger.

Preis Nasssauger incl. Personal.
Menge: 10,000 h

**8.1.40 7,5m3 - Container, Baumischschutt**
Gestellung eines 7,5m3 - Containers verschließbar mit Deckel,
für Baumischschutt, einschließlich Entsorgung.
Menge: 5,000 m3

**8.1.50 7,5m3 - Container, Verpackungsmaterial**
Gestellung eines 7,5m3 - Containers verschließbar mit Deckel,
für Verpackungsmaterial, einschließlich Entsorgung.
Menge: 5,000 m3

**8.1.60 7,5m3 - Container, unbelastetes Holz**
Gestellung eines 7,5m3 - Containers verschließbar mit Deckel,
für unbelastetes Holz, einschließlich Entsorgung.
Menge: 5,000 m3

#### Abschnitt 8.2 Reinigungsarbeiten

**8.2.10 Entsorgen Schutzabdeckung Bodenfliesen und Parkett**
Aufnehmen und Entsorgen der Schutzabdeckung der
Bodenfliesen und des Parketts.
Menge: 370,000 m2

**8.2.20 Grundreinigung neues Dachgeschoss komplett**
Die Grundreinigung beinhaltet die komplette Reinigung der neuen
Wohnungen des Dachgeschosses von innen, einschließlich aller
Einrichtungsgegenstände und Einbauten nach Fertigstellung aller
Bauleistungen.

Bestandteil der Reinigung sind außerdem alle zu den Wohnungen
gehörenden Terrassen, Loggien und Balkone.
Menge: 490,000 m2

**8.2.30 Feinreinigung zur Übergabe komplett**
Feinreinigung zur Übergabe Dachgeschoss komplett.

Wohnungen, ohne Möblierung, komplett feinreinigen zur
Wohnungsübergabe bis zum Erreichen einer schmutzfreien
Oberfläche inkl. Entfernen von Schutzfolien und Etiketten.

Die kompletten Wohnungen inkl. der dazugehörigen Terrassen-
bzw. Balkonflächen sind zur Wohnungsübergabe zu reinigen,
nachfolgende Aufzählung ist nur beispielhaft.

Bauteil-Qualitäten:
- Wohnräume, Küchenbereiche und Flure:
 Parkettbelag mit Sockelleisten
 Holztürblätter versiegelt, mit Holzumfassungszarge
- WC:
 Fliesenböden, Wandfliesen
- Fenster-/Fenstertürflächen:
Fenster mit Isolierverglasung, Sonnenschutzmarkisen
und Außenfensterbänken
- Balkon/Terrasse:
 Böden mit aufgeständertem Holz-bzw. Verbundbelag, Metallgeländer

Reinigungsleistungen:
- Glasreinigung
 Putzen der Holzfenster und Fenstertürelemente innen und außen
mit Spezial-Glashobel, nachwaschen, ledern und polieren, inkl.
Reinigung der Rahmen, aller Beschläge, Fälze, Fensterbänke,
Fensterbleche, Sonnenschutzanlagen usw.
- Reinigung (Fegen und feuchtes Wischen) aller Räume mit
Parkettbodenbelag und Entfernen aller Verschmutzungen an
den Bodenflächen und Sockelleisten. Harte Bodenbeläge
reinigen und feucht aufwischen.
- Raumreinigung
 Reinigen und Abwischen aller Türen und Türzargen inkl.
Beschläge, aller Beleuchtungskörper, Armaturen und Rohre.
- Sanitärreinigung
 Reinigen und Abwischen aller Bad- und WC-Einrichtungsgegenstände
inkl. aller Armaturen, Rohre, Handtuchhalter, Beschläge und Wandfliesen.
Säubern aller Einrichtungsgegenstände.
- Balkon- und Terrassenreinigung
 Reinigen der Bodenbeläge, der Brüstungen, der Balkongeländer, der
Entwässerungsleitungen usw.
Abrechnung: nach Netto-Grundfläche der
  Wohnungen
Menge: 490,000 m2

**8.2.40 Reinigen von Dachflächen**
Dachflächen gründlich reinigen, Verunreinigungen entfernen,
Schutt und Baureste entsorgen.

Abrechnungsgrundlage ist die m² Netto-Grundfläche.
Menge: 550,000 m2

**8.2.50 Reinigung Treppenhäuser**
Reinigung Treppenhäuser, inkl. Unterhaltsreinigung und
Feinreinigung nach Übergabe der letzten Dachgeschosswohnung.
Kalkulationsansatz: 20 Stunden je TH
Menge: 60,000 h

**8.2.60 Reinigungsarbeiten auf Anweisung**
*** Bedarfsposition ohne GB
Reinigungsarbeiten nur auf Anweisung der örtlichen Bauleitung
zum Nachweis.
Menge: 1,000 h
